# Pressupost P05-2023

- Format: FIEBDC-3/2016
- Programa: TCQ 5.8
- Data: 10/06/2024
- Tipus: pressupost
- Divisa: EUR
- Despeses generals: 13 %
- Benefici industrial: 6 %
- Codi: 01
Import: 390374.74

## 01.01 TREBALLS PREVIS I ENDERROCS
Import: 15456.92

### 01.01.01 Treballs previs i enderrocs
Import: 15456.92

**E0221** u Tall d'arbre de grans dimensions i extracció de la soca
1 u × 534.91 = 534.91
Tall d'arbre de grans dimensions i extracció de la soca, retirada de branques i runes i tapat del forat, inclòs transport de restes a planta de compostatge, i neteja de l'obra

| Codi | Ut | Descripció | Rendiment | Preu | Import |
|---|---|---|---|---|---|
| M0214 | h | Camió grua 12 tn (maquinària) | 1 | 42.07 | 42.07 |
| M0358 | h | Motoserra 80 cm³ (maquinària) | 4 | 2.55 | 10.20 |
| M0212B | h | Camió de trabuc 16 m³ (maquinària) | 4 | 45.4 | 181.60 |
| O0101 | h | Cap de colla (mà d'obra) | 0.5 | 26.02 | 13.01 |
| O0110 | h | Peó (mà d'obra) | 8 | 20.41 | 163.28 |
| O0102 | h | Oficial 1ª (mà d'obra) | 4 | 24.56 | 98.24 |
| P1613 | u | Cànon d'abocador | 1 | 0.8 | 0.80 |
| VGZ | % | Despeses indirectes (vg) | 4.285 | 6 | 25.71 |
|  |  | Total |  |  | 534.91 |

| Amidament | Uts. | Parcial |
|---|---|---|
| Segons plànols | Unitats (Ut.) |  |
|  | 1.000 |  |
| Total |  | 1 |

**E0215** u Desmuntatge de senyal de trànsit i demolició ancoratges
15 u × 16.22 = 243.30
Desmuntatge de senyal de trànsit i demolició d'ancoratges amb base de formigó, inclòs càrrega i transport al magatzem de Diputació, inclòs cànon d'abocador.

| Codi | Ut | Descripció | Rendiment | Preu | Import |
|---|---|---|---|---|---|
| M0207 | h | Retroexcavadora 100 hp (maquinària) | 0.01 | 59.41 | 0.59 |
| M0201 | h | Compressor amb dos martells (maquinària) | 0.025 | 21.09 | 0.53 |
| M0229 | h | Electrobomba sumergible 20 kW (maquinària) | 0.1 | 7.06 | 0.71 |
| M0212B | h | Camió de trabuc 16 m³ | 0.12 | 45.4 | 5.45 |
| O0102 | h | Oficial 1ª | 0.05 | 24.56 | 1.23 |
| O0110 | h | Peó | 0.3 | 20.41 | 6.12 |
| P1613 | u | Cànon d'abocador | 1 | 0.8 | 0.80 |
| VGZ | % | Despeses indirectes | 0.132 | 6 | 0.79 |
|  |  | Total |  |  | 16.22 |

| Amidament | Uts. | Parcial |
|---|---|---|
| Segons plànols | Unitats (Ut.) |  |
| TP-18 MD C | 1.000 |  |
| TR-500 ME D | 1.000 |  |
| R-1 ME D | 1.000 |  |
| R-305 A D | 2.000 |  |
| R-305 A C | 2.000 |  |
| (R-2 + 2x R-101 + 2x R-401a + 2x R-1) Illetes accés ME PK 0+300 | 7.000 |  |
| R-502 ME D | 1.000 |  |
| Total |  | 15 |

**E0214** m Desmuntatge barrera de seguretat flexible i demolició ancoratges
8 m × 7.53 = 60.24
Desmuntatge de barrera de seguretat flexible i demolició d'ancoratges amb base de formigó,inclòs p.p. de suports i transport a abocador o magatzem, i cànon.

| Codi | Ut | Descripció | Rendiment | Preu | Import |
|---|---|---|---|---|---|
| M0212B | h | Camió de trabuc 16 m³ | 0.03 | 45.4 | 1.36 |
| M0201 | h | Compressor amb dos martells | 0.02 | 21.09 | 0.42 |
| M0229 | h | Electrobomba sumergible 20 kW | 0.1 | 7.06 | 0.71 |
| M0207 | h | Retroexcavadora 100 hp | 0.01 | 59.41 | 0.59 |
| O0102 | h | Oficial 1ª | 0.05 | 24.56 | 1.23 |
| O0110 | h | Peó | 0.1 | 20.41 | 2.04 |
| P1613 | u | Cànon d'abocador | 1 | 0.8 | 0.80 |
| VGZ | % | Despeses indirectes | 0.063 | 6 | 0.38 |
|  |  | Total |  |  | 7.53 |

| Amidament | Uts. | Llarg | Parcial |
|---|---|---|---|
| Segons plànols | Longitud (m) | Unitats (Ut.) |  |
| Abatiments | 4.000 | 2.000 |  |
| Total |  |  | 8 |

**E0210** m Demolició de vorada i rigola, inclosa la fonamentació, i transport
90.5 m × 7.01 = 634.41
Demolició de vorada i rigola, inclosa la fonamentació, transport a abocador, cànon i condicionament del mateix.

| Codi | Ut | Descripció | Rendiment | Preu | Import |
|---|---|---|---|---|---|
| M0207 | h | Retroexcavadora 100 hp | 0.02 | 59.41 | 1.19 |
| M0212B | h | Camió de trabuc 16 m³ | 0.02 | 45.4 | 0.91 |
| O0110 | h | Peó | 0.2 | 20.41 | 4.08 |
| P1613 | u | Cànon d'abocador | 0.6 | 0.8 | 0.48 |
| VGZ | % | Despeses indirectes | 0.058 | 6 | 0.35 |
|  |  | Total |  |  | 7.01 |

| Amidament | Uts. | Parcial |
|---|---|---|
| Segons plànols | Longitud (m) |  |
| Illetes accés EDAR | 17.000 |  |
|  | 17.500 |  |
|  | 35.000 |  |
|  | 11.000 |  |
|  | 10.000 |  |
| Total |  | 90.5 |

**E0213** m2 Demolició paviment de mescla bituminosa, mitjans mecànics, fondària 25 cm
2830 m2 × 3.72 = 10527.60
Demolició de paviment de mescla bituminosa,amb mitjans mecànics, fins a una profunditat de 25 cm., inclòs transport dels materials de runa a l'abocador, cànon i condicionament del mateix.

| Codi | Ut | Descripció | Rendiment | Preu | Import |
|---|---|---|---|---|---|
| M0207B | h | Retroexcavadora amb martell trencador (maquinària) | 0.01 | 68.89 | 0.69 |
| M0212B | h | Camió de trabuc 16 m³ | 0.012 | 45.4 | 0.54 |
| M0201 | h | Compressor amb dos martells | 0.008 | 21.09 | 0.17 |
| M0204 | h | Pala carregadora pneumàtics (maquinària) | 0.01 | 58.27 | 0.58 |
| O0110 | h | Peó | 0.02 | 20.41 | 0.41 |
| P1613 | u | Cànon d'abocador | 1.2 | 0.8 | 0.96 |
| VGZ | % | Despeses indirectes | 0.061 | 6 | 0.37 |
|  |  | Total |  |  | 3.72 |

| Amidament | Uts. | Parcial |
|---|---|---|
| Segons plànols | Superfície (m2) |  |
| TV-3146 existent | 2830.000 |  |
| Total |  | 2830 |

**E02110** m2 Demolició de paviment de formigó, transport abocador
162 m2 × 5 = 810.00
Demolició de paviment de formigó, inclòs transport dels materials de runa a l'abocador, cànon i condicionament del mateix.

| Codi | Ut | Descripció | Rendiment | Preu | Import |
|---|---|---|---|---|---|
| M0212B | h | Camió de trabuc 16 m³ | 0.016 | 45.4 | 0.73 |
| M0207B | h | Retroexcavadora amb martell trencador | 0.016 | 68.89 | 1.10 |
| M0204 | h | Pala carregadora pneumàtics | 0.016 | 58.27 | 0.93 |
| O0110 | h | Peó | 0.05 | 20.41 | 1.02 |
| P1613 | u | Cànon d'abocador | 1.2 | 0.8 | 0.96 |
| VGZ | % | Despeses indirectes | 0.044 | 6 | 0.26 |
|  |  | Total |  |  | 5 |

| Amidament | Uts. | Parcial |
|---|---|---|
| Segons plànols | Superfície (m2) |  |
| Illetes accés EDAR | 40.000 |  |
|  | 80.000 |  |
|  | 42.000 |  |
| Total |  | 162 |

**E0633** m2 Fresat paviment asfàltic fins a 15 cm (Projectes constructius convencionals)
376.66 m2 × 2.27 = 855.02
Fresat mecànic de paviment asfàltic fins una profunditat màxima de 15 cm amb fresadora de càrrega automàtica, inclòs encaixos laterals i finals, talls i entregues a tapes i reixes amb compressor, càrrega i transport de runes a l'abocador, cànon d'abocament i escombrat i neteja de la superfície fresada.

| Codi | Ut | Descripció | Rendiment | Preu | Import |
|---|---|---|---|---|---|
| M0220 | h | Escombradora autopropulsada (maquinària) | 0.007 | 42.15 | 0.30 |
| M0212B | h | Camió de trabuc 16 m³ | 0.007 | 45.4 | 0.32 |
| M0242 | h | Fresadora (maquinària) | 0.007 | 133.01 | 0.93 |
| O0101 | h | Cap de colla | 0.006 | 26.02 | 0.16 |
| O0110 | h | Peó | 0.015 | 20.41 | 0.31 |
| P1613 | u | Cànon d'abocador | 0.15 | 0.8 | 0.12 |
| %16130 | % | Despeses indirectes | 6 % | 2.14 | 0.13 |
|  |  | Total |  |  | 2.27 |

| Amidament | Uts. | Llarg | Ample | Parcial |
|---|---|---|---|---|
| Segons plànols | Superfície (m2) |  |  |  |
| Pont riera Baorada-Boella | 204.660 |  |  |  |
| Falques de transició | 9.000 | 6.500 | 2.000 |  |
| Accés EDAR | 32.500 |  |  |  |
|  | 22.500 |  |  |  |
| Total |  |  |  | 376.66 |

**E0203** m3 Enderroc murs de contenció de pedra, inclòs transport a abocador
1 m3 × 35.61 = 35.61
Enderroc de murs de contenció de pedra, inclòs transport dels materials a l'abocador, cànon i condicionament del mateix.

| Codi | Ut | Descripció | Rendiment | Preu | Import |
|---|---|---|---|---|---|
| M0207B | h | Retroexcavadora amb martell trencador | 0.21 | 68.89 | 14.47 |
| M0212B | h | Camió de trabuc 16 m³ | 0.125 | 45.4 | 5.68 |
| O0110 | h | Peó | 0.5 | 20.41 | 10.21 |
| O0102 | h | Oficial 1ª | 0.1 | 24.56 | 2.46 |
| P1613 | u | Cànon d'abocador | 1.2 | 0.8 | 0.96 |
| VGZ | % | Despeses indirectes | 0.305 | 6 | 1.83 |
|  |  | Total |  |  | 35.61 |

**E0205** m3 Enderroc murs de contenció de formigó armat
5 m3 × 45.65 = 228.25
Enderroc de murs de contenció de formigó armat, inclòs transport dels materials a l'abocador, cànon i condicionament del mateix.

| Codi | Ut | Descripció | Rendiment | Preu | Import |
|---|---|---|---|---|---|
| M0207B | h | Retroexcavadora amb martell trencador | 0.25 | 68.89 | 17.22 |
| M0229 | h | Electrobomba sumergible 20 kW | 0.4 | 7.06 | 2.82 |
| M0212B | h | Camió de trabuc 16 m³ | 0.14 | 45.4 | 6.36 |
| O0110 | h | Peó | 0.6 | 20.41 | 12.25 |
| O0102 | h | Oficial 1ª | 0.15 | 24.56 | 3.68 |
| P1613 | u | Cànon d'abocador | 1.2 | 0.8 | 0.96 |
| VGZ | % | Despeses indirectes | 0.394 | 6 | 2.36 |
|  |  | Total |  |  | 45.65 |

| Amidament | Uts. | Parcial |
|---|---|---|
| Embrocaments OTDL's | 5.000 | 5.000 |
| Total |  | 5 |

**E0204** m3 Enderroc murs de contenció de formigó en massa
5 m3 × 38.53 = 192.65
Enderroc de murs de contenció de formigó en massa, inclòs transport dels materials a l'abocador, cànon i condicionament del mateix.

| Codi | Ut | Descripció | Rendiment | Preu | Import |
|---|---|---|---|---|---|
| M0207B | h | Retroexcavadora amb martell trencador | 0.25 | 68.89 | 17.22 |
| M0212B | h | Camió de trabuc 16 m³ | 0.125 | 45.4 | 5.68 |
| O0110 | h | Peó | 0.5 | 20.41 | 10.21 |
| O0102 | h | Oficial 1ª | 0.1 | 24.56 | 2.46 |
| P1613 | u | Cànon d'abocador | 1.2 | 0.8 | 0.96 |
| VGZ | % | Despeses indirectes | 0.333 | 6 | 2.00 |
|  |  | Total |  |  | 38.53 |

**E0334** m Tall serra disc paviment mescles bituminoses, formigó o panot, fins 25 cm
34 m × 1.98 = 67.32
Tall amb serra de disc de paviment de mescles bituminoses, formigó o panot, fins a una fondària de 25 cm.

| Codi | Ut | Descripció | Rendiment | Preu | Import |
|---|---|---|---|---|---|
| M0334 | h | Serra de disc (maquinària) | 0.05 | 12 | 0.60 |
| O0110 | h | Peó | 0.05 | 20.41 | 1.02 |
| O0101 | h | Cap de colla | 0.01 | 26.02 | 0.26 |
| VGZ | % | Despeses indirectes | 0.017 | 6 | 0.10 |
|  |  | Total |  |  | 1.98 |

| Amidament | Uts. | Parcial |
|---|---|---|
| Zona de passatubs | 16.000 | 16.000 |
| Entrada EDAR | 10.000 | 10.000 |
| Entrada EDAR | 8.000 | 8.000 |
| Total |  | 34 |

**E07312** u Trasllat de senyal d'indicació o orientació existent
1 u × 240.81 = 240.81
Trasllat de senyal d'indicació o orientació existent de qualsevol tipus a nova ubicació, inclòs la demolició de la base de formigó, l'excavació i fonamanetació de la nova base de formigó, tots els treballs i materials necessaris per deixar la partida acabada.

| Codi | Ut | Descripció | Rendiment | Preu | Import |
|---|---|---|---|---|---|
| M0212B | h | Camió de trabuc 16 m³ | 0.5 | 45.4 | 22.70 |
| O0101 | h | Cap de colla | 3 | 26.02 | 78.06 |
| O0110 | h | Peó | 3 | 20.41 | 61.23 |
| E0502 | m3 | Formigó HM-20 fonaments | 0.72 | 79.42 | 57.18 |
| P1609 | m3 | Excavació de terres | 0.72 | 11.12 | 8.01 |
| %16130 | % | Despeses indirectes | 6 % | 227.18 | 13.63 |
|  |  | Total |  |  | 240.81 |

| Amidament | Uts. | Parcial |
|---|---|---|
| Segons plànols | Unitats (Ut.) |  |
| Panell càmping La Pineda MD C | 1.000 |  |
| Total |  | 1 |

**E0219** m Desmuntatge tanca metàl·lica, inclòs transport a abocador
100 m × 8.09 = 809.00
Desmuntatge de tanca metàl·lica, inclòs càrrega, transport dels materials i cànon de l'abocador autoritzat.

| Codi | Ut | Descripció | Rendiment | Preu | Import |
|---|---|---|---|---|---|
| M0212B | h | Camió de trabuc 16 m³ | 0.04 | 45.4 | 1.82 |
| M0201 | h | Compressor amb dos martells | 0.01 | 21.09 | 0.21 |
| M0226 | h | Grup electrògen de 20/30 kVA (maquinària) | 0.01 | 4.74 | 0.05 |
| O0110 | h | Peó | 0.2 | 20.41 | 4.08 |
| O0102 | h | Oficial 1ª | 0.03 | 24.56 | 0.74 |
| P1613 | u | Cànon d'abocador | 1 | 0.8 | 0.80 |
| VGZ | % | Despeses indirectes | 0.065 | 6 | 0.39 |
|  |  | Total |  |  | 8.09 |

| Amidament | Uts. | Parcial |
|---|---|---|
| Segons plànols | Longitud (m) |  |
|  | 100.000 |  |
| Total |  | 100 |

**E02111** m2 Demolició de cuneta de formigó, transport abocador
45 m2 × 4.84 = 217.80
Demolició de cuneta revestida de formigó de qualsevol tipus i gruix, inclòs cànon i transport dels materials de runa a l'abocador.

| Codi | Ut | Descripció | Rendiment | Preu | Import |
|---|---|---|---|---|---|
| M0212B | h | Camió de trabuc 16 m³ | 0.015 | 45.4 | 0.68 |
| M0207B | h | Retroexcavadora amb martell trencador | 0.015 | 68.89 | 1.03 |
| M0204 | h | Pala carregadora pneumàtics | 0.015 | 58.27 | 0.87 |
| O0110 | h | Peó | 0.05 | 20.41 | 1.02 |
| P1613 | u | Cànon d'abocador | 1.2 | 0.8 | 0.96 |
| %16130 | % | Despeses indirectes | 6.1 % | 4.56 | 0.28 |
|  |  | Total |  |  | 4.84 |

| Amidament | Uts. | Parcial |
|---|---|---|
| Segons plànols | Longitud (m) |  |
|  | 45.000 |  |
| Total |  | 45 |

## 01.02 MOVIMENT DE TERRES
Import: 131888.25

### 01.02.01 Esbrossada
Import: 961.97

**E0313** m2 Esbrossada del terreny, inclòs càrrega i transport.
1717.8 m2 × 0.56 = 961.97
Esbrossada del terreny de qualsevol tipus, excepte zones boscoses, càrrega i transport.a l'interior d'obra o abocador controlat inclòs canon d'abocador i condicionament del mateix

| Codi | Ut | Descripció | Rendiment | Preu | Import |
|---|---|---|---|---|---|
| M0207 | h | Retroexcavadora 100 hp | 0.001 | 59.41 | 0.06 |
| M0212B | h | Camió de trabuc 16 m³ | 0.001 | 45.4 | 0.05 |
| M0205 | h | Pala carregadora sobre orugues (maquinària) | 0.002 | 73.35 | 0.15 |
| O0101 | h | Cap de colla | 0.001 | 26.02 | 0.03 |
| O0110 | h | Peó | 0.004 | 20.41 | 0.08 |
| P1613 | u | Cànon d'abocador | 0.2 | 0.8 | 0.16 |
| VGZ | % | Despeses indirectes | 0.005 | 6 | 0.03 |
|  |  | Total |  |  | 0.56 |

| Amidament | Uts. | Parcial |
|---|---|---|
| Segons amidaments auxiliars | Superfície (m2) |  |
| Desmunt | 1328.900 |  |
| Terraplè | 307.100 |  |
| Subtotal: Subtotal |  |  |
| Percentatge "A origen" | 81.800 |  |
| Total |  | 1717.8 |

### 01.02.02 Excavacions
Import: 55402.26

**E0314** m3 Excavació de terra vegetal, càrrega i transport.
515.261 m3 × 3.61 = 1860.09
Excavació de terra vegetal, inclosa càrrega, transport a l'abocador, aplec o lloc d'ús i manteniment fins la seva utilització, inclòs cànon d'abocament i manteniment de l'abocador

| Codi | Ut | Descripció | Rendiment | Preu | Import |
|---|---|---|---|---|---|
| M0212B | h | Camió de trabuc 16 m³ | 0.02 | 45.4 | 0.91 |
| M0207 | h | Retroexcavadora 100 hp | 0.01 | 59.41 | 0.59 |
| O0110 | h | Peó | 0.02 | 20.41 | 0.41 |
| O0101 | h | Cap de colla | 0.008 | 26.02 | 0.21 |
| P1613 | u | Cànon d'abocador | 1 | 0.8 | 0.80 |
| P1615 | u | Condicionament de l'abocador | 1 | 0.5 | 0.50 |
| VGZ | % | Despeses indirectes | 0.031 | 6 | 0.19 |
|  |  | Total |  |  | 3.61 |

| Amidament | Uts. | Llarg | Parcial |
|---|---|---|---|
| Segons amidaments auxiliars | Volum (m3) |  |  |
| Desmunt+Inadequat | 1063.000 | 0.375 |  |
| Terraplè+Inadequat | 245.600 | 0.375 |  |
| Subtotal: Subtotal |  |  |  |
| Percentatge "A origen" | 24.536 |  |  |
| Total |  |  | 515.261 |

**E0301** m3 Excavació en desmunt en qualsevol tipus de terreny, abocador i condicionament (10% roca)
4861.999 m3 × 3.44 = 16725.28
Excavació en desmunt en qualsevol tipus de terreny, amb càrrega i transport a l'interior d'obra o abocador controlat inclòs canon d'abocador i condicionament del mateix.

| Codi | Ut | Descripció | Rendiment | Preu | Import |
|---|---|---|---|---|---|
| M0212B | h | Camió de trabuc 16 m³ | 0.012 | 45.4 | 0.54 |
| M0207 | h | Retroexcavadora 100 hp | 0.012 | 59.41 | 0.71 |
| O0101 | h | Cap de colla | 0.008 | 26.02 | 0.21 |
| O0110 | h | Peó | 0.016 | 20.41 | 0.33 |
| P1613 | u | Cànon d'abocador | 1.2 | 0.8 | 0.96 |
| P1615 | u | Condicionament de l'abocador | 1 | 0.5 | 0.50 |
| VGZ | % | Despeses indirectes | 0.031 | 6 | 0.19 |
|  |  | Total |  |  | 3.44 |

| Amidament | Uts. | Llarg | Parcial |
|---|---|---|---|
| Segons amidaments auxiliars | Volum (m3) |  |  |
| Desmunt mecanitzat | 3966.100 |  |  |
| Desmunt + Inadequat | 1063.000 | 0.625 |  |
| Subtotal: Subtotal |  |  |  |
| fórmula: A*B*C*D |  |  |  |
| Percentatge "A origen" | 231.524 |  |  |
| Total |  |  | 4861.999 |

**E0305** m3 Excavació rases i pous, mitjans mecànics, cànon abocador (10% roca)
2971.5 m3 × 12.39 = 36816.89
Excavació en rases, pous o fonaments, amb mitjans mecànics i manuals en qualsevol tipus tipus de terreny, inclòs càrrega i transport a l'interior d'obra o abocador controlat, inclòs el seu cànon.

| Codi | Ut | Descripció | Rendiment | Preu | Import |
|---|---|---|---|---|---|
| M0212B | h | Camió de trabuc 16 m³ | 0.06 | 45.4 | 2.72 |
| M0207 | h | Retroexcavadora 100 hp | 0.06 | 59.41 | 3.56 |
| M0228 | h | Electrobomba sumergible 20 kW (maquinària) | 0.02 | 3.8 | 0.08 |
| O0110 | h | Peó | 0.12 | 20.41 | 2.45 |
| O0101 | h | Cap de colla | 0.02 | 26.02 | 0.52 |
| O0102 | h | Oficial 1ª | 0.06 | 24.56 | 1.47 |
| P1613 | u | Cànon d'abocador | 1.2 | 0.8 | 0.96 |
| VGZ | % | Despeses indirectes | 0.105 | 6 | 0.63 |
|  |  | Total |  |  | 12.39 |

| Amidament | Uts. | Llarg | Parcial |
|---|---|---|---|
| Segons plànols | Superfície (m2) | Gruix (m) |  |
| TV-3146 existent (Nou paquet de ferm + esplanada) | 2830.000 | 1.000 |  |
| Subtotal: Subtotal |  |  |  |
| fórmula: A*B*C*D |  |  |  |
| Percentatge "A origen" | 141.500 |  |  |
| Total |  |  | 2971.5 |

### 01.02.03 Rebliments
Import: 1947.58

**E0344** m2 Repàs i piconatge de la base del terraplè i del fons de la caixa i base terraple
322.455 m2 × 0.65 = 209.60
Repàs i piconatge de la base del terraplens i dels fons de caixa amb mitjans mecànics i compactació amb base l'assaig de referència.

| Codi | Ut | Descripció | Rendiment | Preu | Import |
|---|---|---|---|---|---|
| M0208 | h | Motoanivelladora (maquinària) | 0.002 | 73.35 | 0.15 |
| M0212B | h | Camió de trabuc 16 m³ | 0.001 | 45.4 | 0.05 |
| M0213 | h | Camió cisterna de 8 m³ (maquinària) | 0.001 | 48 | 0.05 |
| M0204 | h | Pala carregadora pneumàtics | 0.001 | 58.27 | 0.06 |
| M0209 | h | Corró vibratori autop. 8 a 10 t (maquinària) | 0.001 | 46.26 | 0.05 |
| O0102 | h | Oficial 1ª | 0.001 | 24.56 | 0.02 |
| O0101 | h | Cap de colla | 0.001 | 26.02 | 0.03 |
| O0110 | h | Peó | 0.01 | 20.41 | 0.20 |
| VGZ | % | Despeses indirectes | 0.007 | 6 | 0.04 |
|  |  | Total |  |  | 0.65 |

| Amidament | Uts. | Parcial |
|---|---|---|
| Segons amidaments auxiliars | Volum (m3) |  |
| Terraplè | 307.100 |  |
| Subtotal: Subtotal |  |  |
| Percentatge "A origen" | 15.355 |  |
| Total |  | 322.455 |

**E0315** m3 Terraplè amb compactació, material pròpia obra, inclòs transport
335.475 m3 × 5.02 = 1684.08
Terraplenat i piconatge amb material apte de la pròpia obra, en tongades de més de 25 cm i fins a 50 cm amb un grau de compactació segons capa i amb base l'assaig de referència, inclòs cànon d'extracció i transport.

| Codi | Ut | Descripció | Rendiment | Preu | Import |
|---|---|---|---|---|---|
| M0212B | h | Camió de trabuc 16 m³ | 0.023 | 45.4 | 1.04 |
| M0209 | h | Corró vibratori autop. 8 a 10 t | 0.015 | 46.26 | 0.69 |
| M0204 | h | Pala carregadora pneumàtics | 0.015 | 58.27 | 0.87 |
| M0208 | h | Motoanivelladora | 0.011 | 73.35 | 0.81 |
| M0213 | h | Camió cisterna de 8 m³ | 0.009 | 48 | 0.43 |
| O0102 | h | Oficial 1ª | 0.01 | 24.56 | 0.25 |
| O0110 | h | Peó | 0.025 | 20.41 | 0.51 |
| O0101 | h | Cap de colla | 0.006 | 26.02 | 0.16 |
| VGZ | % | Despeses indirectes | 0.044 | 6 | 0.26 |
|  |  | Total |  |  | 5.02 |

| Amidament | Uts. | Llarg | Parcial |
|---|---|---|---|
| Segons amidaments auxiliars | Volum (m3) |  |  |
| Terraplè mecanitzat | 166.000 |  |  |
| Saneig | 245.600 | 0.625 |  |
| Subtotal: Subtotal |  |  |  |
| Percentatge "A origen" | 15.975 |  |  |
| Total |  |  | 335.475 |

**E0328** m3 Terraplè amb compactació, material préstec, inclòs càrrega i transport
5 m3 × 10.78 = 53.90
Terraplenat i piconatge amb material apte procedent de préstec, en tongades de més de 25 cm i fins a 50 cm amb un grau de compactació segons capa i amb base l'assaig de referència, inclòs cànon d'extracció i transport.

| Codi | Ut | Descripció | Rendiment | Preu | Import |
|---|---|---|---|---|---|
| M0213 | h | Camió cisterna de 8 m³ | 0.013 | 48 | 0.62 |
| M0209 | h | Corró vibratori autop. 8 a 10 t | 0.015 | 46.26 | 0.69 |
| M0208 | h | Motoanivelladora | 0.013 | 73.35 | 0.95 |
| M0212B | h | Camió de trabuc 16 m³ | 0.027 | 45.4 | 1.23 |
| M0204 | h | Pala carregadora pneumàtics | 0.015 | 58.27 | 0.87 |
| O0102 | h | Oficial 1ª | 0.01 | 24.56 | 0.25 |
| O0101 | h | Cap de colla | 0.006 | 26.02 | 0.16 |
| O0110 | h | Peó | 0.025 | 20.41 | 0.51 |
| P0307 | m3 | Terra de préstec (material) | 1 | 5 | 5.00 |
| VGZ | % | Despeses indirectes | 0.083 | 6 | 0.50 |
|  |  | Total |  |  | 10.78 |

| Amidament | Uts. | Parcial |
|---|---|---|
| Segons amidaments auxiliars | Volum (m3) |  |
| Altres | 5.000 |  |
| Total |  | 5 |

### 01.02.04 Esplanades
Import: 73576.44

**E0321** m3 Rebliment i piconatge de zones obertes amb material seleccionat
3564.75 m3 × 20.64 = 73576.44
Rebliment i piconatge de zones obertes amb material seleccionat, inclòs humectació, càrrega i transport.

| Codi | Ut | Descripció | Rendiment | Preu | Import |
|---|---|---|---|---|---|
| M0207 | h | Retroexcavadora 100 hp | 0.01 | 59.41 | 0.59 |
| M0212B | h | Camió de trabuc 16 m³ | 0.01 | 45.4 | 0.45 |
| M0209 | h | Corró vibratori autop. 8 a 10 t | 0.01 | 46.26 | 0.46 |
| M0213 | h | Camió cisterna de 8 m³ | 0.01 | 48 | 0.48 |
| O0101 | h | Cap de colla | 0.005 | 26.02 | 0.13 |
| O0110 | h | Peó | 0.018 | 20.41 | 0.37 |
| P0309 | m3 | Material granular seleccionat (material) | 1 | 17 | 17.00 |
| VGZ | % | Despeses indirectes | 0.193 | 6 | 1.16 |
|  |  | Total |  |  | 20.64 |

| Amidament | Uts. | Parcial |
|---|---|---|
| Segons amidaments auxiliars | Volum (m3) |  |
| Desmunt | 3245.600 |  |
| Terraplè | 149.400 |  |
| Subtotal: Subtotal |  |  |
| Percentatge "A origen" | 169.750 |  |
| Total |  | 3564.75 |

## 01.03 FERMS I PAVIMENTS
Import: 143749.69

### 01.03.01 Materials granulars
Import: 26148.99

**E0601** m3 Base granular de tot-u artificial, amb motoanivelladora
1094.1 m3 × 23.9 = 26148.99
Base granular de tot-u artificial ZA 0/32 o ZA 0/20, SE>35, LA<35, no plàstica, estesa i col·locada amb motoanivelladora, humectada i compactada en 2 tongades amb base l'assaig de referència.

| Codi | Ut | Descripció | Rendiment | Preu | Import |
|---|---|---|---|---|---|
| M0213 | h | Camió cisterna de 8 m³ | 0.016 | 48 | 0.77 |
| M0210 | h | Corró vibratori autop. 10 a 12 t (maquinària) | 0.012 | 51.54 | 0.62 |
| M0208 | h | Motoanivelladora | 0.016 | 73.35 | 1.17 |
| O0101 | h | Cap de colla | 0.003 | 26.02 | 0.08 |
| O0102 | h | Oficial 1ª | 0.008 | 24.56 | 0.20 |
| O0110 | h | Peó | 0.016 | 20.41 | 0.33 |
| P03061 | m3 | Tot-u artificial SE>35 NP ZA20 ZA32 (material) | 1.15 | 17 | 19.55 |
| P1601 | m3 | Aigua (material) | 0.13 | 0.65 | 0.08 |
| VGZ | % | Despeses indirectes | 0.184 | 6 | 1.10 |
|  |  | Total |  |  | 23.9 |

| Amidament | Uts. | Parcial |
|---|---|---|
| Segons amidaments auxiliars | Volum (m3) |  |
|  | 1042.000 |  |
| Subtotal: Subtotal |  |  |
| Percentatge "A origen" | 52.100 |  |
| Total |  | 1094.1 |

### 01.03.02 Aglomerats bituminosos
Import: 112601.52

**E0604** t Paviment de MBC tipus AC16 surf S 50/70 GR
428.857 t × 57.86 = 24813.67
Paviment de mescla bituminosa en calent tipus formigó bituminós AC16 surf 50/70 S amb granulat granític per a capa de trànsit, estesa i compactada.

| Codi | Ut | Descripció | Rendiment | Preu | Import |
|---|---|---|---|---|---|
| M0237 | h | Piconadora de pneumàtics 15 tn (maquinària) | 0.009 | 62.36 | 0.56 |
| M0220 | h | Escombradora autopropulsada | 0.009 | 42.15 | 0.38 |
| M0239 | h | Corró de llanda metàl·lica (maquinària) | 0.009 | 41.57 | 0.37 |
| M0236 | h | Estenedora per a mescles (maquinària) | 0.009 | 70.66 | 0.64 |
| M0213 | h | Camió cisterna de 8 m³ | 0.009 | 48 | 0.43 |
| O0101 | h | Cap de colla | 0.014 | 26.02 | 0.36 |
| O0110 | h | Peó | 0.063 | 20.41 | 1.29 |
| VGZ | % | Despeses indirectes | 0.472 | 6 | 2.83 |
| P04140 | t | M.B.C. tipus AC16 surf S en obra | 1 | 51 | 51.00 |
|  |  | Total |  |  | 57.86 |

| Amidament | Uts. | Llarg | Ample | Parcial |
|---|---|---|---|---|
| Segons amidaments auxiliars | Volum (m3) | Densitat (t/m3) |  |  |
| Tronc | 149.000 | 2.450 |  |  |
| Pont riera Baorada-Boella | 204.660 | 0.050 | 2.450 |  |
| Falques de transició | 117.000 | 0.050 | 2.450 |  |
| Accés EDAR | 32.500 | 0.050 | 2.450 |  |
| Subtotal: Subtotal |  |  |  |  |
| Percentatge "A origen" | 20.422 |  |  |  |
| Total |  |  |  | 428.857 |

**E0605** t Paviment de MBC. tipus AC22 bin S 50/70 CA
678.107 t × 53.29 = 36136.32
Paviment de mescla bituminosa en calent tipus formigó bituminós AC22 bin 50/70 S amb granulat calcari per a capa intermitja, estesa i compactada.

| Codi | Ut | Descripció | Rendiment | Preu | Import |
|---|---|---|---|---|---|
| M0236 | h | Estenedora per a mescles | 0.009 | 70.66 | 0.64 |
| M0220 | h | Escombradora autopropulsada | 0.009 | 42.15 | 0.38 |
| M0213 | h | Camió cisterna de 8 m³ | 0.009 | 48 | 0.43 |
| M0237 | h | Piconadora de pneumàtics 15 tn | 0.009 | 62.36 | 0.56 |
| M0239 | h | Corró de llanda metàl·lica | 0.009 | 41.57 | 0.37 |
| O0110 | h | Peó | 0.06 | 20.41 | 1.22 |
| O0101 | h | Cap de colla | 0.013 | 26.02 | 0.34 |
| VGZ | % | Despeses indirectes | 0.442 | 6 | 2.65 |
| P0415 | t | M.B.C. tipus AC22 bin S en obra | 1 | 46.7 | 46.70 |
|  |  | Total |  |  | 53.29 |

| Amidament | Uts. | Llarg | Ample | Parcial |
|---|---|---|---|---|
| Segons amidaments auxiliars | Volum (m3) | Densitat (t/m3) |  |  |
| Tronc | 244.000 | 2.500 |  |  |
| Pont riera Baorada-Boella | 204.660 | 0.070 | 2.500 |  |
| Subtotal: Subtotal |  |  |  |  |
| Percentatge "A origen" | 32.291 |  |  |  |
| Total |  |  |  | 678.107 |

**E0607** t Paviment de MBC tipus AC32 base G 50/70 CA
950.04 t × 50.62 = 48091.02
Paviment de mescla bituminosa en calent tipus formigó bituminós AC32 base 50/70 G amb granulat calcari, estesa en capa base amb un 10% d'àrid reciclat, estesa i compactada.

| Codi | Ut | Descripció | Rendiment | Preu | Import |
|---|---|---|---|---|---|
| M0236 | h | Estenedora per a mescles | 0.007 | 70.66 | 0.49 |
| M0220 | h | Escombradora autopropulsada | 0.007 | 42.15 | 0.30 |
| M0239 | h | Corró de llanda metàl·lica | 0.007 | 41.57 | 0.29 |
| M0213 | h | Camió cisterna de 8 m³ | 0.007 | 48 | 0.34 |
| M0237 | h | Piconadora de pneumàtics 15 tn | 0.007 | 62.36 | 0.44 |
| O0110 | h | Peó | 0.06 | 20.41 | 1.22 |
| O0101 | h | Cap de colla | 0.012 | 26.02 | 0.31 |
| VGZ | % | Despeses indirectes | 0.422 | 6 | 2.53 |
| P0418 | t | M.B.C. tipus AC32 base G en obra | 1 | 44.7 | 44.70 |
|  |  | Total |  |  | 50.62 |

| Amidament | Uts. | Llarg | Parcial |
|---|---|---|---|
| Segons amidaments auxiliars | Volum (m3) | Densitat (t/m3) |  |
| Tronc | 377.000 | 2.400 |  |
| Subtotal: Subtotal |  |  |  |
| Percentatge "A origen" | 45.240 |  |  |
| Total |  |  | 950.04 |

**E0611** m2 Reg emprimació tipus C50BF4 IMP (dotació 1,5 kg/m2)
3501.329 m2 × 0.38 = 1330.51
Reg d'emprimació amb emulsió bituminosa catiònica tipus C50BF4 IMP (dotació 1,50 kg/m2) i protecció del reg, si s'escau i segons indicacions de la Direcció d'Obra amb àrid de cobertura rentat triturat de 2-4 mm o sorra matxucada, inclòs preparació de la superfície existent.

| Codi | Ut | Descripció | Rendiment | Preu | Import |
|---|---|---|---|---|---|
| M0217 | h | Camió cisterna reg asfàltic (maquinària) | 0.001 | 50.69 | 0.05 |
| O0110 | h | Peó | 0.001 | 20.41 | 0.02 |
| O0102 | h | Oficial 1ª | 0.001 | 24.56 | 0.02 |
| P0412 | kg | Emulsió bituminosa tipus C50BF4 IMP (material) | 1.4 | 0.19 | 0.27 |
| VGZ | % | Despeses indirectes | 0.003 | 6 | 0.02 |
|  |  | Total |  |  | 0.38 |

| Amidament | Uts. | Llarg | Ample | Parcial |
|---|---|---|---|---|
| Segons amidaments auxiliars | Superfície (m2) |  |  |  |
| fórmula: A*B/C |  |  |  |  |
| Tronc | 4589.520 | 300.000 | 412.900 |  |
| fórmula: A*B*C*D |  |  |  |  |
| fórmula: A*B*C*D |  |  |  |  |
| Percentatge "A origen" | 166.730 |  |  |  |
| Total |  |  |  | 3501.329 |

**E0612** m2 Reg d'adherència termoadherent C60B3 TER (dotació 0,5 kg/m2)
6968.756 m2 × 0.32 = 2230.00
Reg d'adherència amb emulsió bituminosa catiònica termoadherent tipus C60B3 TER (dotació 0,50 kg/m2), aplicada de forma uniforme, inclòs preparació de la superfície existent.

| Codi | Ut | Descripció | Rendiment | Preu | Import |
|---|---|---|---|---|---|
| M0217 | h | Camió cisterna reg asfàltic | 0.001 | 50.69 | 0.05 |
| M0220 | h | Escombradora autopropulsada | 0.001 | 42.15 | 0.04 |
| O0110 | h | Peó | 0.001 | 20.41 | 0.02 |
| O0102 | h | Oficial 1ª | 0.001 | 24.56 | 0.02 |
| P0406 | kg | Emulsió bituminosa termoadherent C60B3 TER (material) | 0.4 | 0.43 | 0.17 |
| VGZ | % | Despeses indirectes | 0.003 | 6 | 0.02 |
|  |  | Total |  |  | 0.32 |

| Amidament | Uts. | Parcial |
|---|---|---|
| Segons amidaments auxiliars | Superfície (m2) |  |
| Tronc | 6432.250 |  |
| Pont riera Baorada-Boella | 204.660 |  |
| Subtotal: Subtotal |  |  |
| fórmula: A*B/C |  |  |
| fórmula: A*B*C*D |  |  |
| Percentatge "A origen" | 331.846 |  |
| Total |  | 6968.756 |

### 01.03.03 Altres paviments
Import: 4999.18

**E06200** m3 Paviment de formigó tipus HM-20, amb junts
32.4 m3 × 98.94 = 3205.66
Paviment de formigó tipus HM-20, inclòs junts, encofrat i col·locació.

| Codi | Ut | Descripció | Rendiment | Preu | Import |
|---|---|---|---|---|---|
| M0240 | h | Regle vibratori (maquinària) | 0.05 | 4.58 | 0.23 |
| O0101 | h | Cap de colla | 0.025 | 26.02 | 0.65 |
| O0102 | h | Oficial 1ª | 0.05 | 24.56 | 1.23 |
| O0110 | h | Peó | 0.15 | 20.41 | 3.06 |
| P1604 | m2 | Junta material inorg. 2 cm. (material) | 0.5 | 2.94 | 1.47 |
| P1605 | m | Fibra bitum. pre-emmotllada (material) | 2.5 | 3.16 | 7.90 |
| VGZ | % | Despeses indirectes | 0.779 | 6 | 4.67 |
| P0503 | m3 | Formigó HM-20 posat a l'obra | 1 | 67 | 67.00 |
| E0515 | m2 | Encofrat de fusta per a fonaments i/o formigó ocult | 0.5 | 25.46 | 12.73 |
|  |  | Total |  |  | 98.94 |

| Amidament | Uts. | Llarg | Parcial |
|---|---|---|---|
| Segons plànols | Superfície (m2) | Gruix (m) |  |
| Illetes accés EDAR | 40.000 | 0.200 |  |
|  | 80.000 | 0.200 |  |
|  | 42.000 | 0.200 |  |
| Total |  |  | 32.4 |

**E0626** m Vorada remuntable de formigó de 25x13 cm estriada (tipus americà illots/rotondes)
69.5 m × 18.53 = 1287.84
Vorada muntable prefabricada de formigó bicapa de 25x13 cm amb la superfície estriada, tipus americà, per illots i rotondes, col·locada, inclòs l'excavació, talls, base de formigó tipus HM-20 i rejuntada amb morter de ciment.

| Codi | Ut | Descripció | Rendiment | Preu | Import |
|---|---|---|---|---|---|
| O0102 | h | Oficial 1ª | 0.07 | 24.56 | 1.72 |
| O0101 | h | Cap de colla | 0.033 | 26.02 | 0.86 |
| O0110 | h | Peó | 0.14 | 20.41 | 2.86 |
| VGZ | % | Despeses indirectes | 0.16 | 6 | 0.96 |
| P0503 | m3 | Formigó HM-20 posat a l'obra | 0.038 | 67 | 2.55 |
| P1609 | m3 | Excavació de terres | 0.052 | 11.12 | 0.58 |
| P10200 | m | Vorada munta. form. 25x13 cm | 1 | 8.84 | 8.84 |
| E0108 | m3 | Morter de ciment elaborat a l'obra | 0.003 | 54.62 | 0.16 |
|  |  | Total |  |  | 18.53 |

| Amidament | Uts. | Parcial |
|---|---|---|
| Segons plànols | Longitud (m) |  |
| Illetes accés EDAR | 17.000 |  |
|  | 17.500 |  |
|  | 35.000 |  |
| Total |  | 69.5 |

**E0652N** m Vorada remuntable de formigó de 25x12/11 cm. (tipus C-6)
21 m × 24.08 = 505.68
Vorada remuntable de formigó de 25x12/11 cm. (tipus C-6), col·locada, inclosa l'excavació i la seva base de formigó HM-20, rejuntada amb morter de ciment.

| Codi | Ut | Descripció | Rendiment | Preu | Import |
|---|---|---|---|---|---|
| O0101 | h | Cap de colla | 0.05 | 26.02 | 1.30 |
| O0102 | h | Oficial 1ª | 0.1 | 24.56 | 2.46 |
| O0110 | h | Peó | 0.12 | 20.41 | 2.45 |
| P10081N | m | Vorada pref. form 25x12/11 cm (material) | 1 | 9 | 9.00 |
| VGK | % | Despeses indirectes | 0.209 | 6 | 1.25 |
| P1609 | m3 | Excavació de terres | 0.09 | 11.12 | 1.00 |
| E0108 | m3 | Morter de ciment elaborat a l'obra | 0.023 | 54.62 | 1.26 |
| P0503 | m3 | Formigó HM-20 posat a l'obra | 0.08 | 67 | 5.36 |
|  |  | Total |  |  | 24.08 |

| Amidament | Uts. | Parcial |
|---|---|---|
| Segons plànols | Longitud (m) |  |
| Illetes accés EDAR | 11.000 |  |
|  | 10.000 |  |
| Total |  | 21 |

## 01.04 DRENATGE LONGITUDINAL
Import: 8755.56

### 01.04.01 Tronc
Import: 8755.56

**E0880** m3 Formigó en revestiment de cunetes (actuacions <2000 m)
71.39 m3 × 118.89 = 8487.56
Formigó en revestiment de cunetes amb formigó tipus HM-20-P-12-I-AI, àrid 12 mm i additiu airejant, executada amb mitjans mecànics o de forma manual, inclòs vibrat, motlles, regles i guies, entroncaments, remolinat, reg de curat del formigó, totalment acabada.

| Codi | Ut | Descripció | Rendiment | Preu | Import |
|---|---|---|---|---|---|
| M0225 | h | Vibrador (maquinària) | 0.1 | 2.09 | 0.21 |
| O0102 | h | Oficial 1ª | 0.06 | 24.56 | 1.47 |
| O0101 | h | Cap de colla | 0.025 | 26.02 | 0.65 |
| O0110 | h | Peó | 0.1 | 20.41 | 2.04 |
| E0515 | m2 | Encofrat de fusta per a fonaments i/o formigó ocult | 0.8 | 25.46 | 20.37 |
| P0508 | m3 | Formigó HM-20-P-12-I-AI, posat a l'obra en revest. cunetes | 1.02 | 85.71 | 87.42 |
| %16130 | % | Despeses indirectes | 6 % | 112.16 | 6.73 |
|  |  | Total |  |  | 118.89 |

| Amidament | Uts. | Llarg | Parcial |
|---|---|---|---|
| Segons plànols | Longitud (m) | Volum (m3/ml) |  |
| Cuneta tipus 3 | 200 | 0.202 |  |
| Cuneta tipus 2 | 140 | 0.142 |  |
| Cuneta tipus 3 | 55 | 0.202 |  |
| Subtotal: Subtotal |  |  |  |
| Total |  |  | 71.39 |

**E0305** m3 Excavació rases i pous, mitjans mecànics, cànon abocador (10% roca)
21.63 m3 × 12.39 = 268.00

| Amidament | Uts. | Llarg | Parcial |
|---|---|---|---|
| Segons plànols | Longitud (m) | Volum (m3/ml) |  |
| Cuneta entre TV-3146 i mur Laboral | 70 | 0.309 |  |
| Subtotal: Subtotal |  |  |  |
| Total |  |  | 21.63 |

## 01.05 DRENATGE TRANSVERSAL
Import: 9802.2

### 01.05.01 Tronc
Import: 9802.2

#### 01.05.01.01 OTDL 0+150
Import: 4881.66

**E03281** m Neteja d'obres de drenatge transversal
24 m × 30.11 = 722.64
Neteja d'obres de drenatge transversal de qualsevol tipus en forma de calaix, volta, clavegueró, tub, etc., amb mitjans mecànics i manuals, inclòs càrrega i transport a l'abocador de les runes, cànon d'abocament i manteniment de l'abocador.

| Codi | Ut | Descripció | Rendiment | Preu | Import |
|---|---|---|---|---|---|
| M0212B | h | Camió de trabuc 16 m³ | 0.15 | 45.4 | 6.81 |
| M0213 | h | Camió cisterna de 8 m³ | 0.15 | 48 | 7.20 |
| M0204 | h | Pala carregadora pneumàtics | 0.15 | 58.27 | 8.74 |
| O0110 | h | Peó | 0.15 | 20.41 | 3.06 |
| O0101 | h | Cap de colla | 0.1 | 26.02 | 2.60 |
| %16130 | % | Despeses indirectes | 6 % | 28.41 | 1.70 |
|  |  | Total |  |  | 30.11 |

| Amidament | Uts. | Llarg | Parcial |
|---|---|---|---|
| Segons visita in situ | Unitats (Ut.) | Longitud (m) |  |
| Marc bicel.lular rectangular 1,8x0,8 m | 2.000 | 12.000 |  |
| Subtotal: Subtotal |  |  |  |
| Total |  |  | 24 |

**E08911** u Connexió amb obra de drenatge existent
2 u × 402.56 = 805.12
Connexió amb l'obra de drenatge transversal existent, inclòs la totalitat de l'obra civil necessària i mitjans auxiliars, càrrega i transport de les runes a l'abocador, cànon i condicionament del mateix, totalment acabada.

| Codi | Ut | Descripció | Rendiment | Preu | Import |
|---|---|---|---|---|---|
| M0225 | h | Vibrador | 0.04 | 2.09 | 0.08 |
| O0102 | h | Oficial 1ª | 4 | 24.56 | 98.24 |
| O0110 | h | Peó | 4 | 20.41 | 81.64 |
| E0515 | m2 | Encofrat de fusta per a fonaments i/o formigó ocult | 2.2 | 25.46 | 56.01 |
| P0505 | m3 | Formigó HA-25 posat a l'obra | 1 | 70 | 70.00 |
| E05176 | kg | Acer especial B-500S de límit elàstic 500 N/mm2 en barres corrugades | 60 | 1.23 | 73.80 |
| %16130 | % | Despeses indirectes | 6 % | 379.77 | 22.79 |
|  |  | Total |  |  | 402.56 |

| Amidament | Uts. | Parcial |
|---|---|---|
| Segons plànols | Unitats (Ut.) |  |
| Marc bicel.lular rectangular 1,8x0,8 m | 2.000 |  |
| Subtotal: Subtotal |  |  |
| Total |  | 2 |

**E0501** m3 Formigó HL-150 solera neteja
1.462 m3 × 70.79 = 103.49
Formigó de neteja tipus HL-150 elaborat en planta,col·locat.

| Codi | Ut | Descripció | Rendiment | Preu | Import |
|---|---|---|---|---|---|
| M0225 | h | Vibrador | 0.08 | 2.09 | 0.17 |
| O0110 | h | Peó | 0.15 | 20.41 | 3.06 |
| O0102 | h | Oficial 1ª | 0.08 | 24.56 | 1.96 |
| O0101 | h | Cap de colla | 0.02 | 26.02 | 0.52 |
| P0502 | m3 | Formigó HL-150 posat a l'obra (material) | 1.02 | 60.5 | 61.71 |
| VG4 | % | Despeses indirectes | 0.562 | 6 | 3.37 |
|  |  | Total |  |  | 70.79 |

| Amidament | Uts. | Llarg | Ample | Alt | Parcial |
|---|---|---|---|---|---|
| Segons plànols |  |  |  |  |  |
| Embrocaments | 3.400 | 2.150 | 0.100 | 2.000 | 1.462 |
| Subtotal: Subtotal |  |  |  |  | 1.462 |
| Total |  |  |  |  | 1.462 |

**E0505** m3 Formigó HA-25 fonaments i soleres
1.929 m3 × 82.53 = 159.20
Formigó tipus HA-25 en fonaments i soleres, elaborat en planta,col·locat.

| Codi | Ut | Descripció | Rendiment | Preu | Import |
|---|---|---|---|---|---|
| M0225 | h | Vibrador | 0.1 | 2.09 | 0.21 |
| O0101 | h | Cap de colla | 0.025 | 26.02 | 0.65 |
| O0102 | h | Oficial 1ª | 0.1 | 24.56 | 2.46 |
| O0110 | h | Peó | 0.2 | 20.41 | 4.08 |
| VG2 | % | Despeses indirectes | 0.622 | 6 | 3.73 |
| P0505 | m3 | Formigó HA-25 posat a l'obra | 1.02 | 70 | 71.40 |
|  |  | Total |  |  | 82.53 |

| Amidament | Uts. | Llarg | Ample | Alt | Parcial |
|---|---|---|---|---|---|
| Segons plànols |  |  |  |  |  |
| Solera embrocaments | 2.430 |  | 0.200 | 2.000 | 0.972 |
| Rastrell | 1.450 | 0.550 | 0.600 | 2.000 | 0.957 |
| Subtotal: Subtotal |  |  |  |  | 1.929 |
| Total |  |  |  |  | 1.929 |

**E0508** m3 Formigó HA-25 alçats
1.234 m3 × 87.97 = 108.55
Formigó tipus HA-25 en alçats, elaborat en planta, col·locat.

| Codi | Ut | Descripció | Rendiment | Preu | Import |
|---|---|---|---|---|---|
| M0234 | h | Camió amb bomba de formigonar (maquinària) | 0.08 | 88.92 | 7.11 |
| M0225 | h | Vibrador | 0.1 | 2.09 | 0.21 |
| O0101 | h | Cap de colla | 0.03 | 26.02 | 0.78 |
| O0102 | h | Oficial 1ª | 0.08 | 24.56 | 1.96 |
| O0110 | h | Peó | 0.12 | 20.41 | 2.45 |
| VGC | % | Despeses indirectes | 0.677 | 6 | 4.06 |
| P0505 | m3 | Formigó HA-25 posat a l'obra | 1.02 | 70 | 71.40 |
|  |  | Total |  |  | 87.97 |

| Amidament | Uts. | Llarg | Ample | Alt | Parcial |
|---|---|---|---|---|---|
| Segons plànols |  |  |  |  |  |
| Frontal (part posterior) | 1.450 | 0.300 | 1.150 | 1.000 | 0.500 |
| Aletes (part posterior) | 1.350 | 0.300 | 0.780 | 2.000 | 0.632 |
| Imposta | 1.450 | 0.350 | 0.200 | 1.000 | 0.102 |
| Subtotal: Subtotal |  |  |  |  | 1.234 |
| Total |  |  |  |  | 1.234 |

**E0515** m2 Encofrat de fusta per a fonaments i/o formigó ocult
9.597 m2 × 25.46 = 244.34
Encofrat de fusta per a fonaments i formigó ocult, col·locat.

| Codi | Ut | Descripció | Rendiment | Preu | Import |
|---|---|---|---|---|---|
| M0214 | h | Camió grua 12 tn | 0.025 | 42.07 | 1.05 |
| O0101 | h | Cap de colla | 0.02 | 26.02 | 0.52 |
| O0110 | h | Peó | 0.11 | 20.41 | 2.25 |
| O0102 | h | Oficial 1ª | 0.11 | 24.56 | 2.70 |
| P0604 | kg | Claus d'acer zincats (material) | 0.15 | 1.71 | 0.26 |
| P0704 | m2 | Tauler de fusta de pi 22 mm. (material) | 1 | 15.05 | 15.05 |
| P0701 | m | Tauló de fusta de pi (material) | 2 | 0.42 | 0.84 |
| P0602 | kg | Filferro recuit (material) | 0.3 | 1.57 | 0.47 |
| P0707 | l | Desencofrant (material) | 0.05 | 1.6 | 0.08 |
| P0706 | u | Puntal telescòpic. (material) | 0.05 | 11.29 | 0.56 |
| P0702 | m3 | Llata de fusta de pi (material) | 0.001 | 288.46 | 0.29 |
| VGZ | % | Despeses indirectes | 0.231 | 6 | 1.39 |
|  |  | Total |  |  | 25.46 |

| Amidament | Uts. | Ample | Alt | Parcial |
|---|---|---|---|---|
| Segons plànols |  |  |  |  |
| Frontal (part posterior) | 1.450 | 1.150 | 2.000 | 3.335 |
| Aletes (part posterior) | 1.350 | 0.780 | 4.000 | 4.212 |
| Solera | 2.450 | 0.300 | 2.000 | 1.470 |
| Imposta | 1.450 | 0.200 | 2.000 | 0.580 |
| Subtotal: Subtotal |  |  |  | 9.597 |
| Total |  |  |  | 9.597 |

**E0516** m2 Encofrat de fusta per a formigó vist
10.117 m2 × 32.18 = 325.57
Encofrat de fusta per a formigó vist, col·locat.

| Codi | Ut | Descripció | Rendiment | Preu | Import |
|---|---|---|---|---|---|
| M0214 | h | Camió grua 12 tn | 0.08 | 42.07 | 3.37 |
| O0102 | h | Oficial 1ª | 0.2 | 24.56 | 4.91 |
| O0110 | h | Peó | 0.2 | 20.41 | 4.08 |
| O0101 | h | Cap de colla | 0.02 | 26.02 | 0.52 |
| P0704 | m2 | Tauler de fusta de pi 22 mm. | 1 | 15.05 | 15.05 |
| P0604 | kg | Claus d'acer zincats | 0.15 | 1.71 | 0.26 |
| P0602 | kg | Filferro recuit | 0.3 | 1.57 | 0.47 |
| P0707 | l | Desencofrant | 0.06 | 1.6 | 0.10 |
| P0706 | u | Puntal telescòpic. | 0.05 | 11.29 | 0.56 |
| P0702 | m3 | Llata de fusta de pi | 0.001 | 288.46 | 0.29 |
| P0701 | m | Tauló de fusta de pi | 2 | 0.42 | 0.84 |
| VGM | % | Despeses indirectes | 0.288 | 6 | 1.73 |
|  |  | Total |  |  | 32.18 |

| Amidament | Uts. | Llarg | Ample | Alt | Parcial |
|---|---|---|---|---|---|
| Segons plànols |  |  |  |  |  |
| Frontal (part vista) | 1.450 |  | 1.150 | 2.000 | 3.335 |
| Aletes (part vista) | 1.350 |  | 0.780 | 4.000 | 4.212 |
| Imposta (part vista) | 1.450 |  | 0.200 | 2.000 | 0.580 |
| Tapes laterals aletes | 0.400 | 0.400 |  | 4.000 | 0.640 |
| Tapes laterals impostes | 0.450 | 1.500 |  | 2.000 | 1.350 |
| Subtotal: Subtotal |  |  |  |  | 10.117 |
| Total |  |  |  |  | 10.117 |

**E0517** kg Acer especial B-500S de límit elàstic 500 N/mm2 en barres corrugades
189.78 kg × 1.23 = 233.43
Subministrament d'acer B 500 S de límit elàstic 500 n/mm2 en barres corrugades, inclòs muntatge, distanciadors i col·locació.

| Codi | Ut | Descripció | Rendiment | Preu | Import |
|---|---|---|---|---|---|
| M0245 | h | Cisalla elèctrica (maquinària) | 0.003 | 3.73 | 0.01 |
| M0246 | h | Màquina de doblegar rodó d'acer (maquinària) | 0.003 | 3 | 0.01 |
| O0101 | h | Cap de colla | 0.002 | 26.02 | 0.05 |
| O0110 | h | Peó | 0.004 | 20.41 | 0.08 |
| O0102 | h | Oficial 1ª | 0.004 | 24.56 | 0.10 |
| P0607 | kg | Acer corrugat B500S en barres (material) | 1 | 0.92 | 0.92 |
| P0602 | kg | Filferro recuit | 0.008 | 1.57 | 0.01 |
| VG8 | % | Despeses indirectes | 0.009 | 6 | 0.05 |
|  |  | Total |  |  | 1.23 |

| Amidament | Uts. | Llarg | Parcial |
|---|---|---|---|
| Segons plànols | Volum (m3) | Quantia (Kg/m3) |  |
| Armadura de pous i arquetes (60 kg/m3) | 1.929 | 60.000 |  |
|  | 1.234 | 60.000 |  |
| Subtotal: Subtotal |  |  |  |
| Total |  |  | 189.78 |

**E0809N** m Tub formigó Ø800 mm.
10 m × 82.14 = 821.40
Tub de formigó de 800 mm. de diàmetre, rejuntat amb morter de ciment , col·locat.

| Codi | Ut | Descripció | Rendiment | Preu | Import |
|---|---|---|---|---|---|
| M0205 | h | Pala carregadora sobre orugues | 0.06 | 73.35 | 4.40 |
| O0110 | h | Peó | 0.6 | 20.41 | 12.25 |
| O0102 | h | Oficial 1ª | 0.3 | 24.56 | 7.37 |
| P1107N | m | Tub formigó DN 80 cm. (material) | 1 | 53 | 53.00 |
| VGU | % | Despeses indirectes | 0.799 | 6 | 4.79 |
| E0108 | m3 | Morter de ciment elaborat a l'obra | 0.006 | 54.62 | 0.33 |
|  |  | Total |  |  | 82.14 |

| Amidament | Uts. | Llarg | Parcial |
|---|---|---|---|
| Segons plànols | Unitats (Ut.) | Longitud (m) |  |
|  | 2.000 | 5.000 |  |
| Subtotal: Subtotal |  |  |  |
| Total |  |  | 10 |

**E0502** m3 Formigó HM-20 fonaments
17.098 m3 × 79.42 = 1357.92
Formigó en massa tipus HM-20 en fonaments i soleres, elaborat en planta, col·locat.

| Codi | Ut | Descripció | Rendiment | Preu | Import |
|---|---|---|---|---|---|
| M0225 | h | Vibrador | 0.16 | 2.09 | 0.33 |
| O0101 | h | Cap de colla | 0.025 | 26.02 | 0.65 |
| O0110 | h | Peó | 0.2 | 20.41 | 4.08 |
| O0102 | h | Oficial 1ª | 0.1 | 24.56 | 2.46 |
| VGZ | % | Despeses indirectes | 0.593 | 6 | 3.56 |
| P0503 | m3 | Formigó HM-20 posat a l'obra | 1.02 | 67 | 68.34 |
|  |  | Total |  |  | 79.42 |

| Amidament | Uts. | Llarg | Ample | Alt | Parcial |
|---|---|---|---|---|---|
| Segons plànols | Unitats (Ut.) | Longitud (m) | Alçada (m) | Amplada (m) |  |
| Recobriment dels tubs | 2 | 5 | 1.56 | 1.56 |  |
| fórmula: A*B*C*C*p/4 |  |  |  |  |  |
| A descomptar tubs | -2 | 5 | 0.96 |  |  |
| fórmula: A*B*C*D |  |  |  |  |  |
| Subtotal: Subtotal |  |  |  |  |  |
| Total |  |  |  |  | 17.098 |

#### 01.05.01.02 Salvacunetes Accés EDAR
Import: 2408.8

**E03281** m Neteja d'obres de drenatge transversal
80 m × 30.11 = 2408.80

| Amidament | Uts. | Llarg | Parcial |
|---|---|---|---|
| Segons visita in situ | Unitats (Ut.) | Longitud (m) |  |
| Marc bicel.lular rectangular 1,8x0,8 m | 2.000 | 40.000 |  |
| Total |  |  | 80 |

#### 01.05.01.03 OTDL 0+250
Import: 2511.74

**E03281** m Neteja d'obres de drenatge transversal
24 m × 30.11 = 722.64

| Amidament | Uts. | Llarg | Parcial |
|---|---|---|---|
| Segons visita in situ | Unitats (Ut.) | Longitud (m) |  |
| 2 tubs circulars 40 cm diàmetre | 2.000 | 12.000 |  |
| Subtotal: Subtotal |  |  |  |
| Total |  |  | 24 |

**E08911** u Connexió amb obra de drenatge existent
2 u × 402.56 = 805.12

| Amidament | Uts. | Parcial |
|---|---|---|
| Segons plànols | Unitats (Ut.) |  |
|  | 2.000 |  |
| Subtotal: Subtotal |  |  |
| Total |  | 2 |

**E0875** m Tub de PP corrugat doble capa Ø400 mm
8 m × 25.81 = 206.48
Tub de PP corrugat doble capa de 400 mm. de diàmetre nominal i SN 8 kN/m2, inclòs pp de peces especials i accessoris, col·locat.

| Codi | Ut | Descripció | Rendiment | Preu | Import |
|---|---|---|---|---|---|
| O0110 | h | Peó | 0.16 | 20.41 | 3.27 |
| O0101 | h | Cap de colla | 0.03 | 26.02 | 0.78 |
| O0102 | h | Oficial 1ª | 0.16 | 24.56 | 3.93 |
| P1242 | m | Tub de pp DN400 mm., SN 8 kN/m2 (material) | 1 | 12.65 | 12.65 |
| VGZ | % | Despeses indirectes | 0.23 | 6 | 1.38 |
| P1242%U16151 |  |  | 30 % | 12.65 | 3.80 |
|  |  | Total |  |  | 25.81 |

| Amidament | Uts. | Llarg | Parcial |
|---|---|---|---|
| Segons plànols | Unitats (Ut.) | Longitud (m) |  |
| Ampliació OTDL's | 2.000 | 4.000 |  |
| Subtotal: Subtotal |  |  |  |
| Total |  |  | 8 |

**E0502** m3 Formigó HM-20 fonaments
6.995 m3 × 79.42 = 555.54

| Amidament | Uts. | Llarg | Ample | Alt | Parcial |
|---|---|---|---|---|---|
| Segons plànols | Unitats (Ut.) | Longitud (m) | Alçada (m) | Amplada (m) |  |
| Recobriment dels tubs | 2 | 4 | 1 | 1 |  |
| fórmula: A*B*C*C*p/4 |  |  |  |  |  |
| A descomptar tubs | -2 | 4 | 0.4 |  |  |
| fórmula: A*B*C*D |  |  |  |  |  |
| Subtotal: Subtotal |  |  |  |  |  |
| Total |  |  |  |  | 6.995 |

**E0843** u Embocadura prefabricada D 400 mm
1 u × 221.96 = 221.96
Embocadura armada prefabricada diàmetre 400 mm, inclou tots els treballs d'adequació, anivellament, excavació i rebliments, totalment col·locada i en servei.

| Codi | Ut | Descripció | Rendiment | Preu | Import |
|---|---|---|---|---|---|
| E02082 | u | Embocadura armada tub Ø 400 mm (material) | 1 | 85 | 85.00 |
| M0207 | h | Retroexcavadora 100 hp | 0.2 | 59.41 | 11.88 |
| O0110 | h | Peó | 2 | 20.41 | 40.82 |
| O0101 | h | Cap de colla | 0.02 | 26.02 | 0.52 |
| O0102 | h | Oficial 1ª | 1.5 | 24.56 | 36.84 |
| P0307 | m3 | Terra de préstec | 1 | 5 | 5.00 |
| VGZ | % | Despeses indirectes | 1.97 | 6 | 11.82 |
| P0503 | m3 | Formigó HM-20 posat a l'obra | 0.2 | 67 | 13.40 |
| P1609 | m3 | Excavació de terres | 1.5 | 11.12 | 16.68 |
|  |  | Total |  |  | 221.96 |

| Amidament | Uts. | Parcial |
|---|---|---|
| Segons plànols | Unitas (Ut.) |  |
| Embrocament entrada | 1.000 |  |
| Subtotal: Subtotal |  |  |
| Total |  | 1 |

## 01.07 REPOSICIÓ DE SERVEIS AFECTATS
Import: 14548.68

### 01.07.01 Col·lectors i emissaris de l'EDAR de Vila-seca
Import: 9269.37

#### 01.07.01.01 SA.ED-301
Import: 3089.79

**E0341N** u Cales per a localització serveis existents
1 u × 279.79 = 279.79
Cales pera a la localització dels serveis existents, amb mitjans mecànics i manuals, en presència de tècnics de la companyia. Inclou presa de dades per part d'equip de topografia, senyalització i posterior reblert de l'excavació

**E0334** m Tall serra disc paviment mescles bituminoses, formigó o panot, fins 25 cm
10 m × 1.98 = 19.80

| Amidament | Uts. | Parcial |
|---|---|---|
| Segons plànols | Longitud (m) |  |
|  | 10.000 |  |
| Total |  | 10 |

**E0342** m3 Excavació manual en rases, pous o fonaments, inclòs tranport
13.51 m3 × 50.37 = 680.50
Excavació manual en rases, pous o fonaments, inclòs càrrega i transport.

| Codi | Ut | Descripció | Rendiment | Preu | Import |
|---|---|---|---|---|---|
| O0110 | h | Peó | 2 | 20.41 | 40.82 |
| O0102 | h | Oficial 1ª | 0.2 | 24.56 | 4.91 |
| O0101 | h | Cap de colla | 0.05 | 26.02 | 1.30 |
| P1613 | u | Cànon d'abocador | 1.2 | 0.8 | 0.96 |
| VGE | % | Despeses indirectes | 0.396 | 6 | 2.38 |
|  |  | Total |  |  | 50.37 |

| Amidament | Uts. | Llarg | Ample | Alt | Parcial |
|---|---|---|---|---|---|
| Segons plànols | Longitud (m) | Amplada (m) | Profunditat (m) | Unitats (Ut.) |  |
|  | 7.000 | 0.500 | 1.000 | 2.000 |  |
|  | 7.000 | 3.100 | 0.300 | 1.000 |  |
| Total |  |  |  |  | 13.51 |

**E0515** m2 Encofrat de fusta per a fonaments i/o formigó ocult
20.8 m2 × 25.46 = 529.57

| Amidament | Uts. | Llarg | Ample | Parcial |
|---|---|---|---|---|
| Segons plànols | Longitud (m) | Alçada (m) | Unitats (Ut.) |  |
|  | 6.500 | 0.650 | 4.000 |  |
|  | 6.500 | 0.300 | 2.000 |  |
| Total |  |  |  | 20.8 |

**E0505** m3 Formigó HA-25 fonaments i soleres
9.23 m3 × 82.53 = 761.75

| Amidament | Uts. | Llarg | Ample | Alt | Parcial |
|---|---|---|---|---|---|
| Segons plànols | Longitud (m) | Amplada (m) | Alçada (m) | Unitats (Ut.) |  |
|  | 6.500 | 0.650 | 0.400 | 2.000 |  |
|  | 6.500 | 3.000 | 0.300 | 1.000 |  |
| Total |  |  |  |  | 9.23 |

**E0517** kg Acer especial B-500S de límit elàstic 500 N/mm2 en barres corrugades
618.039 kg × 1.23 = 760.19

| Amidament | Uts. | Llarg | Ample | Parcial |
|---|---|---|---|---|
| Segons plànols | Longitud (m) | Núm. barres | Pes unitari (Kg/ml) |  |
|  | 6.500 | 10.000 | 0.890 |  |
|  | 1.700 | 44.000 | 0.890 |  |
|  | 6.500 | 10.000 | 0.890 |  |
|  | 1.700 | 44.000 | 0.890 |  |
|  | 6.500 | 13.000 | 0.890 |  |
|  | 6.500 | 21.000 | 1.580 |  |
|  | 1.000 | 44.000 | 0.890 |  |
|  | 1.000 | 44.000 | 0.890 |  |
| Subtotal: Subtotal |  |  |  |  |
| Total |  |  |  | 618.039 |

**E0317** m3 Rebliment i piconatge rasa, material pròpia obra, inclòs càrrega i transport
9.295 m3 × 6.26 = 58.19
Rebliment i piconatge de rasa amb compactació amb base a l'assaig de referència amb material apte procedent de la pròpia obra, inclòs càrrega i transport.

| Codi | Ut | Descripció | Rendiment | Preu | Import |
|---|---|---|---|---|---|
| M0211 | h | Camió grua 12 tn (maquinària) | 0.05 | 42.07 | 2.10 |
| M0207 | h | Retroexcavadora 100 hp | 0.025 | 59.41 | 1.49 |
| O0110 | h | Peó | 0.07 | 20.41 | 1.43 |
| O0101 | h | Cap de colla | 0.01 | 26.02 | 0.26 |
| O0102 | h | Oficial 1ª | 0.03 | 24.56 | 0.74 |
| VGH | % | Despeses indirectes | 0.04 | 6 | 0.24 |
|  |  | Total |  |  | 6.26 |

| Amidament | Uts. | Llarg | Ample | Parcial |
|---|---|---|---|---|
|  | 6.500 | 2.200 | 0.650 | 9.295 |
| Total |  |  |  | 9.295 |

#### 01.07.01.02 SA.ED-302
Import: 3089.79

**E0341N** u Cales per a localització serveis existents
1 u × 279.79 = 279.79

**E0334** m Tall serra disc paviment mescles bituminoses, formigó o panot, fins 25 cm
10 m × 1.98 = 19.80

| Amidament | Uts. | Parcial |
|---|---|---|
| Segons plànols | Longitud (m) |  |
|  | 10.000 |  |
| Total |  | 10 |

**E0342** m3 Excavació manual en rases, pous o fonaments, inclòs tranport
13.51 m3 × 50.37 = 680.50

| Amidament | Uts. | Llarg | Ample | Alt | Parcial |
|---|---|---|---|---|---|
| Segons plànols | Longitud (m) | Amplada (m) | Profunditat (m) | Unitats (Ut.) |  |
|  | 7.000 | 0.500 | 1.000 | 2.000 |  |
|  | 7.000 | 3.100 | 0.300 | 1.000 |  |
| Total |  |  |  |  | 13.51 |

**E0515** m2 Encofrat de fusta per a fonaments i/o formigó ocult
20.8 m2 × 25.46 = 529.57

| Amidament | Uts. | Llarg | Ample | Parcial |
|---|---|---|---|---|
| Segons plànols | Longitud (m) | Alçada (m) | Unitats (Ut.) |  |
|  | 6.500 | 0.650 | 4.000 |  |
|  | 6.500 | 0.300 | 2.000 |  |
| Total |  |  |  | 20.8 |

**E0505** m3 Formigó HA-25 fonaments i soleres
9.23 m3 × 82.53 = 761.75

| Amidament | Uts. | Llarg | Ample | Alt | Parcial |
|---|---|---|---|---|---|
| Segons plànols | Longitud (m) | Amplada (m) | Alçada (m) | Unitats (Ut.) |  |
|  | 6.500 | 0.650 | 0.400 | 2.000 |  |
|  | 6.500 | 3.000 | 0.300 | 1.000 |  |
| Total |  |  |  |  | 9.23 |

**E0517** kg Acer especial B-500S de límit elàstic 500 N/mm2 en barres corrugades
618.039 kg × 1.23 = 760.19

| Amidament | Uts. | Llarg | Ample | Parcial |
|---|---|---|---|---|
| Segons plànols | Longitud (m) | Núm. barres | Pes unitari (Kg/ml) |  |
|  | 6.500 | 10.000 | 0.890 |  |
|  | 1.700 | 44.000 | 0.890 |  |
|  | 6.500 | 10.000 | 0.890 |  |
|  | 1.700 | 44.000 | 0.890 |  |
|  | 6.500 | 13.000 | 0.890 |  |
|  | 6.500 | 21.000 | 1.580 |  |
|  | 1.000 | 44.000 | 0.890 |  |
|  | 1.000 | 44.000 | 0.890 |  |
| Subtotal: Subtotal |  |  |  |  |
| Total |  |  |  | 618.039 |

**E0317** m3 Rebliment i piconatge rasa, material pròpia obra, inclòs càrrega i transport
9.295 m3 × 6.26 = 58.19

| Amidament | Uts. | Llarg | Ample | Parcial |
|---|---|---|---|---|
|  | 6.500 | 2.200 | 0.650 | 9.295 |
| Total |  |  |  | 9.295 |

#### 01.07.01.03 SA.ED-303
Import: 3089.79

**E0341N** u Cales per a localització serveis existents
1 u × 279.79 = 279.79

**E0334** m Tall serra disc paviment mescles bituminoses, formigó o panot, fins 25 cm
10 m × 1.98 = 19.80

| Amidament | Uts. | Parcial |
|---|---|---|
| Segons plànols | Longitud (m) |  |
|  | 10.000 |  |
| Total |  | 10 |

**E0342** m3 Excavació manual en rases, pous o fonaments, inclòs tranport
13.51 m3 × 50.37 = 680.50

| Amidament | Uts. | Llarg | Ample | Alt | Parcial |
|---|---|---|---|---|---|
| Segons plànols | Longitud (m) | Amplada (m) | Profunditat (m) | Unitats (Ut.) |  |
|  | 7.000 | 0.500 | 1.000 | 2.000 |  |
|  | 7.000 | 3.100 | 0.300 | 1.000 |  |
| Total |  |  |  |  | 13.51 |

**E0515** m2 Encofrat de fusta per a fonaments i/o formigó ocult
20.8 m2 × 25.46 = 529.57

| Amidament | Uts. | Llarg | Ample | Parcial |
|---|---|---|---|---|
| Segons plànols | Longitud (m) | Alçada (m) | Unitats (Ut.) |  |
|  | 6.500 | 0.650 | 4.000 |  |
|  | 6.500 | 0.300 | 2.000 |  |
| Total |  |  |  | 20.8 |

**E0505** m3 Formigó HA-25 fonaments i soleres
9.23 m3 × 82.53 = 761.75

| Amidament | Uts. | Llarg | Ample | Alt | Parcial |
|---|---|---|---|---|---|
| Segons plànols | Longitud (m) | Amplada (m) | Alçada (m) | Unitats (Ut.) |  |
|  | 6.500 | 0.650 | 0.400 | 2.000 |  |
|  | 6.500 | 3.000 | 0.300 | 1.000 |  |
| Total |  |  |  |  | 9.23 |

**E0517** kg Acer especial B-500S de límit elàstic 500 N/mm2 en barres corrugades
618.039 kg × 1.23 = 760.19

| Amidament | Uts. | Llarg | Ample | Parcial |
|---|---|---|---|---|
| Segons plànols | Longitud (m) | Núm. barres | Pes unitari (Kg/ml) |  |
|  | 6.500 | 10.000 | 0.890 |  |
|  | 1.700 | 44.000 | 0.890 |  |
|  | 6.500 | 10.000 | 0.890 |  |
|  | 1.700 | 44.000 | 0.890 |  |
|  | 6.500 | 13.000 | 0.890 |  |
|  | 6.500 | 21.000 | 1.580 |  |
|  | 1.000 | 44.000 | 0.890 |  |
|  | 1.000 | 44.000 | 0.890 |  |
| Subtotal: Subtotal |  |  |  |  |
| Total |  |  |  | 618.039 |

**E0317** m3 Rebliment i piconatge rasa, material pròpia obra, inclòs càrrega i transport
9.295 m3 × 6.26 = 58.19

| Amidament | Uts. | Llarg | Ample | Parcial |
|---|---|---|---|---|
|  | 6.500 | 2.200 | 0.650 | 9.295 |
| Total |  |  |  | 9.295 |

### 01.07.02 Línies elèctriques E-DISTRIBUCIÓN
Import: 5279.31

#### 01.07.02.01 SA.EL-301
Import: 5279.31

**E0341N** u Cales per a localització serveis existents
2 u × 279.79 = 559.58

**E0334** m Tall serra disc paviment mescles bituminoses, formigó o panot, fins 25 cm
10 m × 1.98 = 19.80

| Amidament | Uts. | Parcial |
|---|---|---|
| Segons plànols | Longitud (m) |  |
|  | 10.000 |  |
| Total |  | 10 |

**E0342** m3 Excavació manual en rases, pous o fonaments, inclòs tranport
11.438 m3 × 50.37 = 576.13

| Amidament | Uts. | Llarg | Ample | Alt | Parcial |
|---|---|---|---|---|---|
| Segons plànols | Longitud (m) | Amplada (m) | Profunditat (m) | Unitats (Ut.) |  |
|  | 7.500 | 0.500 | 0.950 | 2.000 |  |
|  | 7.500 | 2.300 | 0.250 | 1.000 |  |
| Total |  |  |  |  | 11.438 |

**E0515** m2 Encofrat de fusta per a fonaments i/o formigó ocult
21.7 m2 × 25.46 = 552.48

| Amidament | Uts. | Llarg | Ample | Parcial |
|---|---|---|---|---|
| Segons plànols | Longitud (m) | Alçada (m) | Unitats (Ut.) |  |
|  | 7.000 | 0.650 | 4.000 |  |
|  | 7.000 | 0.250 | 2.000 |  |
| Total |  |  |  | 21.7 |

**E0505** m3 Formigó HA-25 fonaments i soleres
7.49 m3 × 82.53 = 618.15

| Amidament | Uts. | Llarg | Ample | Alt | Parcial |
|---|---|---|---|---|---|
| Segons plànols | Longitud (m) | Amplada (m) | Alçada (m) | Unitats (Ut.) |  |
|  | 7.000 | 0.650 | 0.400 | 2.000 |  |
|  | 7.000 | 2.200 | 0.250 | 1.000 |  |
| Total |  |  |  |  | 7.49 |

**E0517** kg Acer especial B-500S de límit elàstic 500 N/mm2 en barres corrugades
576.214 kg × 1.23 = 708.74

| Amidament | Uts. | Llarg | Ample | Parcial |
|---|---|---|---|---|
| Segons plànols | Longitud (m) | Núm. barres | Pes unitari (Kg/ml) |  |
|  | 7.000 | 10.000 | 0.890 |  |
|  | 1.700 | 44.000 | 0.890 |  |
|  | 7.000 | 10.000 | 0.890 |  |
|  | 1.700 | 44.000 | 0.890 |  |
|  | 7.000 | 9.000 | 0.890 |  |
|  | 7.000 | 16.000 | 1.580 |  |
|  | 1.000 | 48.000 | 0.890 |  |
|  | 1.000 | 48.000 | 0.890 |  |
| Subtotal: Subtotal |  |  |  |  |
| Total |  |  |  | 576.214 |

**E0317** m3 Rebliment i piconatge rasa, material pròpia obra, inclòs càrrega i transport
6.37 m3 × 6.26 = 39.88

| Amidament | Uts. | Llarg | Ample | Parcial |
|---|---|---|---|---|
|  | 7.000 | 1.400 | 0.650 | 6.370 |
| Total |  |  |  | 6.37 |

**E10100N** m Canalització de 4 conductes de PEAD de 200 mm de diàmetre
7 m × 100.65 = 704.55
Canalització de 4 conductes de PEAD de 200 mm de diàmetre, en perllongament d'encreuament existent de calçada, amb mitges canyes de tub corrugat de doble capa de color vermell; interior llis, per a l'estesa de línies elèctriques de Mitja i/o Baixa Tensió, amb envolvent de formigó tipus HM-20. Inclou excavació de rasa per mitjans mecànics i manuals, cinta de senyalització, reblert i compactació de la rasa amb
material adequat, càrrega i transport a abocador autoritzat del material sobrant, i canon d'abocament. Treballs realitzats per empresa especialitzada i homologada, amb supervisió i validació del tiutular del servei.

**E1606** pa A justificar desviament de serveis existents (partida alçada)
1 pa × 1500 = 1500.00
Partida alçada a justificar per a desviament de serveis existents.

## 01.09 SENYALITZACIÓ I ABALISAMENT
Import: 20845.54

### 01.09.01 Senyalització horitzontal
Import: 2479.18

**E0704** m Premarcatge de marca viària longitudinal
1053.5 m × 0.16 = 168.56

| Codi | Ut | Descripció | Rendiment | Preu | Import |
|---|---|---|---|---|---|
| O0110 | h | Peó | 0.006 | 20.41 | 0.12 |
| O0101 | h | Cap de colla | 0.001 | 26.02 | 0.03 |
| VGN | % | Despeses indirectes | 0.001 | 6 | 0.01 |
|  |  | Total |  |  | 0.16 |

| Amidament | Uts. | Parcial |
|---|---|---|
| Segons plànols | Longitud (m) |  |
|  | 1048.500 |  |
|  | 5.000 |  |
| Subtotal: Subtotal |  |  |
| Total |  | 1053.5 |

**E0706** m Marca viària longitudinal 15 cm. amplada, pintura acrílica
1048.5 m × 0.57 = 597.65
Marca viària longitudinal de 15 cm d'amplada de pintura acrílica amb base solvent postmesclada amb microesferes de vidre, aplicada amb màquina autopropulsada pinta franges.

| Codi | Ut | Descripció | Rendiment | Preu | Import |
|---|---|---|---|---|---|
| M0224 | h | Màquina pintura bandes autop. (maquinària) | 0.001 | 41.57 | 0.04 |
| M0220 | h | Escombradora autopropulsada | 0.001 | 42.15 | 0.04 |
| O0101 | h | Cap de colla | 0.001 | 26.02 | 0.03 |
| O0110 | h | Peó | 0.002 | 20.41 | 0.04 |
| P14210 | kg | Microesferes de vidre (material) | 0.082 | 0.96 | 0.08 |
| P14220 | kg | Pintura (material) | 0.135 | 2.27 | 0.31 |
| VGQ | % | Despeses indirectes | 0.005 | 6 | 0.03 |
|  |  | Total |  |  | 0.57 |

| Amidament | Uts. | Parcial |
|---|---|---|
| Segons plànols | Longitud (m) |  |
| M-2.6 | 300.000 |  |
|  | 98.000 |  |
|  | 162.000 |  |
|  | 300.000 |  |
|  | 50.000 |  |
|  | 40.000 |  |
|  | 50.000 |  |
| M-1.12 | 6.000 |  |
|  | 8.000 |  |
| M-1.7 | 18.500 |  |
|  | 16.000 |  |
| Subtotal: Subtotal |  |  |
| Total |  | 1048.5 |

**E0732** m Marca viària transversal 40 cm. amplada, pintura blanca
5 m × 1.45 = 7.25
Marca viària transversal de 40 cm d'amplada de pintura acrílica amb base solvent postmesclada amb microesferes de vidre, aplicada amb màquina autopropulsada pinta franges.

| Codi | Ut | Descripció | Rendiment | Preu | Import |
|---|---|---|---|---|---|
| M0220 | h | Escombradora autopropulsada | 0.001 | 42.15 | 0.04 |
| M0224 | h | Màquina pintura bandes autop. | 0.001 | 41.57 | 0.04 |
| O0110 | h | Peó | 0.003 | 20.41 | 0.06 |
| O0101 | h | Cap de colla | 0.001 | 26.02 | 0.03 |
| P14210 | kg | Microesferes de vidre | 0.3 | 0.96 | 0.29 |
| P14220 | kg | Pintura | 0.4 | 2.27 | 0.91 |
| VGT | % | Despeses indirectes | 0.014 | 6 | 0.08 |
|  |  | Total |  |  | 1.45 |

| Amidament | Uts. | Parcial |
|---|---|---|
| Segons plànols | Longitud (m) |  |
| M-4.1 | 5.000 |  |
| Subtotal: Subtotal |  |  |
| Total |  | 5 |

**E07082** m Pintura en vorades de color alternatiu blanc i vermell
70 m × 5.93 = 415.10
Pintura acrílica amb base solvent aplicada en vorades de qualsevol mida de color alternatiu blanc i vermell amb microesferes de vidre, totalment acabada.

| Codi | Ut | Descripció | Rendiment | Preu | Import |
|---|---|---|---|---|---|
| M0224 | h | Màquina pintura bandes autop. | 0.012 | 41.57 | 0.50 |
| M0220 | h | Escombradora autopropulsada | 0.002 | 42.15 | 0.08 |
| O0110 | h | Peó | 0.14 | 20.41 | 2.86 |
| O0101 | h | Cap de colla | 0.05 | 26.02 | 1.30 |
| P14220 | kg | Pintura | 0.385 | 2.27 | 0.87 |
| P14210 | kg | Microesferes de vidre | 0.095 | 0.96 | 0.09 |
| VGW | % | Despeses indirectes | 0.039 | 6 | 0.23 |
|  |  | Total |  |  | 5.93 |

| Amidament | Uts. | Parcial |
|---|---|---|
| Segons plànols | Longitud (m) |  |
| Illetes accés EDAR | 17.000 |  |
|  | 35.000 |  |
|  | 18.000 |  |
| Subtotal: Subtotal |  |  |
| Total |  | 70 |

**E07083** m2 Pintura en paviments de color a determinar i retrorreflectant
95 m2 × 8.77 = 833.15
Pintat sobre paviment bituminós o de formigó amb pintura acrílica de color a determinar per la Direcció d'Obra amb microesferes de vidre, aplicada amb màquina d'accionament manual, totalment acabada.

| Codi | Ut | Descripció | Rendiment | Preu | Import |
|---|---|---|---|---|---|
| M0224 | h | Màquina pintura bandes autop. | 0.02 | 41.57 | 0.83 |
| M0220 | h | Escombradora autopropulsada | 0.002 | 42.15 | 0.08 |
| O0101 | h | Cap de colla | 0.04 | 26.02 | 1.04 |
| O0110 | h | Peó | 0.2 | 20.41 | 4.08 |
| P14223 | kg | Pintura color (material) | 1 | 2.42 | 2.42 |
| VGYZ | % | Despeses indirectes | 0.054 | 6 | 0.32 |
|  |  | Total |  |  | 8.77 |

| Amidament | Uts. | Parcial |
|---|---|---|
| Segons plànols | Superfície (m2) |  |
| Illetes accés EDAR | 95.000 |  |
| Subtotal: Subtotal |  |  |
| Total |  | 95 |

**E0709N** m2 Marca viària superficial P-RR, plàstic en fred 2 comp., màq.manual
64.614 m2 × 7.08 = 457.47
Pintat sobre paviment de marca viària superficial per a ús permanent i retroreflectant en sec, amb humitat i pluja, tipus P-RR, amb plàstic d'aplicació en fred de dos components de color blanc i microesferes de vidre, aplicada amb màquina d'accionament manual, incloent el premarcatge.

| Amidament | Uts. | Parcial |
|---|---|---|
| Segons plànols | Superfície (m2) |  |
| M-6.3 | 3.180 |  |
| M-6.5 | 1.434 |  |
| M-7.1 | 60.000 |  |
| Subtotal: Subtotal |  |  |
| Total |  | 64.614 |

### 01.09.02 Senyalització vertical
Import: 3120.92

**E0712** u Placa reflectora circular Ø90 cm, nivell 2 HIP
2 u × 171.41 = 342.82
Placa reflectora circular de 90 cm. de diàmetre, per a senyals de trànsit, nivell 2 HIP, inclòs ancoratges i cargoleria.

| Codi | Ut | Descripció | Rendiment | Preu | Import |
|---|---|---|---|---|---|
| O0102 | h | Oficial 1ª | 0.175 | 24.56 | 4.30 |
| O0110 | h | Peó | 0.2 | 20.41 | 4.08 |
| P1404 | u | Placa circular reflect. 90 cm. (material) | 1 | 153.41 | 153.41 |
| VGZ | % | Despeses indirectes | 1.603 | 6 | 9.62 |
|  |  | Total |  |  | 171.41 |

| Amidament | Uts. | Parcial |
|---|---|---|
| Segons plànols | Unitats (Ut.) |  |
| R-301 | 2.000 |  |
| Subtotal: Subtotal |  |  |
| Total |  | 2 |

**E0710** u Placa reflectora triangular L=135 cm, nivell 2 HIP
4 u × 244.22 = 976.88
Placa reflectora triangular de 135 cm. de costat, per a senyals de trànsit, nivell 2 HIP, inclòs ancoratges i cargoleria.

| Codi | Ut | Descripció | Rendiment | Preu | Import |
|---|---|---|---|---|---|
| O0110 | h | Peó | 0.2 | 20.41 | 4.08 |
| O0102 | h | Oficial 1ª | 0.175 | 24.56 | 4.30 |
| P1438 | u | Placa triang. reflect. 135 cm (material) | 1 | 222.1 | 222.10 |
| VGZ | % | Despeses indirectes | 2.29 | 6 | 13.74 |
|  |  | Total |  |  | 244.22 |

| Amidament | Uts. | Parcial |
|---|---|---|
| Segons plànols | Unitats (Ut.) |  |
| P-4 | 2.000 |  |
| R-1 | 2.000 |  |
| Subtotal: Subtotal |  |  |
| Total |  | 4 |

**E0719** u Placa reflectora rectangular 85x17 cm, nivell 2 HIP
2 u × 70.7 = 141.40
Placa reflectora rectangular de 85x17 cm.,per a senyals de trànsit, nivell 2 HIP, inclòs ancoratges i cargoleria.

| Codi | Ut | Descripció | Rendiment | Preu | Import |
|---|---|---|---|---|---|
| O0110 | h | Peó | 0.12 | 20.41 | 2.45 |
| O0102 | h | Oficial 1ª | 0.08 | 24.56 | 1.96 |
| P1427 | u | Placa comp. refl. 85x17 cm. (material) | 1 | 62.33 | 62.33 |
| VG3 | % | Despeses indirectes | 0.66 | 6 | 3.96 |
|  |  | Total |  |  | 70.7 |

| Amidament | Uts. | Parcial |
|---|---|---|
| Segons plànols | Unitats (Ut.) |  |
| S-800 | 2.000 |  |
| Subtotal: Subtotal |  |  |
| Total |  | 2 |

**E0739** m Suport rectangular d'acer galvanitzat de 100x50x3 mm.
15 m × 25.24 = 378.60
Suport rectangular d'acer galvanitzat de 100x50x3 mm.,col·locat.

| Codi | Ut | Descripció | Rendiment | Preu | Import |
|---|---|---|---|---|---|
| O0110 | h | Peó | 0.09 | 20.41 | 1.84 |
| O0102 | h | Oficial 1ª | 0.05 | 24.56 | 1.23 |
| P1439 | m | Suport acer galv. 100x50x3 mm (material) | 1 | 20.77 | 20.77 |
| VGZ | % | Despeses indirectes | 0.233 | 6 | 1.40 |
|  |  | Total |  |  | 25.24 |

| Amidament | Uts. | Llarg | Parcial |
|---|---|---|---|
| Segons plànols | Longitud (m) | Unitats (Ut.) |  |
| Senyals simples | 3.500 | 2.000 |  |
| Senyals dobles | 4.000 | 2.000 |  |
| Subtotal: Subtotal |  |  |  |
| Total |  |  | 15 |

**E07581** m2 Placa d'alumini >1,50 m² , nivell 2 HIP, amb abraçadores
3.894 m2 × 170.27 = 663.03
Placa d'alumini superior a 1,50 m² , per a senyals de trànsit d'orientació, amb revestiment reflectant HIP nivell 2, inclosos abraçadores d'unió al suport i cargoleria corresponent, totalment col·locada.

| Codi | Ut | Descripció | Rendiment | Preu | Import |
|---|---|---|---|---|---|
| O0101 | h | Cap de colla | 0.15 | 26.02 | 3.90 |
| O0110 | h | Peó | 0.4 | 20.41 | 8.16 |
| O0102 | h | Oficial 1ª | 0.3 | 24.56 | 7.37 |
| P14973 | m2 | Placa d'alumini superior a 1,50 m2 (material) | 1 | 141.4 | 141.40 |
| VG6 | % | Despeses indirectes | 1.573 | 6 | 9.44 |
|  |  | Total |  |  | 170.27 |

| Amidament | Uts. | Parcial |
|---|---|---|
| Segons plànols | Superfície (m2) |  |
| Panell 4 | 3.894 |  |
| Subtotal: Subtotal |  |  |
| Total |  | 3.894 |

**E0746** m Pal d'alumini anoditzat color plata, Ø114 mm. MD
2.02 m × 40.53 = 81.87
Pal d'alumini anoditzat color plata, estriat, de 114 mm. de diàmetre MD, col·locat.

| Codi | Ut | Descripció | Rendiment | Preu | Import |
|---|---|---|---|---|---|
| O0102 | h | Oficial 1ª | 0.05 | 24.56 | 1.23 |
| O0110 | h | Peó | 0.09 | 20.41 | 1.84 |
| P14730 | m | Pal alumini diàmetre 114 mm. MD (material) | 1 | 35.2 | 35.20 |
| VGA | % | Despeses indirectes | 0.377 | 6 | 2.26 |
|  |  | Total |  |  | 40.53 |

| Amidament | Uts. | Parcial |
|---|---|---|
| Segons plànols | Longitud (m) |  |
| Panell 4 | 2.020 |  |
| Subtotal: Subtotal |  |  |
| Total |  | 2.02 |

**E07462** m Pal d'alumini anoditzat color plata, Ø140 mm. MF
2.52 m × 98.48 = 248.17
Pal d'alumini anoditzat color plata, estriat, de 140 mm. de diàmetre MF, col·locat.

| Codi | Ut | Descripció | Rendiment | Preu | Import |
|---|---|---|---|---|---|
| O0102 | h | Oficial 1ª | 0.05 | 24.56 | 1.23 |
| O0110 | h | Peó | 0.09 | 20.41 | 1.84 |
| P14732 | m | Pal alumini diàmetre 140 mm. MF (material) | 1 | 89.87 | 89.87 |
| VGD | % | Despeses indirectes | 0.924 | 6 | 5.54 |
|  |  | Total |  |  | 98.48 |

| Amidament | Uts. | Parcial |
|---|---|---|
| Segons plànols | Longitud (m) |  |
| Panell 4 | 2.520 |  |
| Subtotal: Subtotal |  |  |
| Total |  | 2.52 |

**E0305** m3 Excavació rases i pous, mitjans mecànics, cànon abocador (10% roca)
1.35 m3 × 12.39 = 16.73

| Amidament | Uts. | Llarg | Ample | Parcial |
|---|---|---|---|---|
| Segons plànols |  |  |  |  |
| Panell 4 | 1.000 | 1.500 | 0.900 | 1.350 |
| Subtotal: Subtotal |  |  |  | 1.350 |
| Total |  |  |  | 1.35 |

**E0502** m3 Formigó HM-20 fonaments
1.35 m3 × 79.42 = 107.22

| Amidament | Uts. | Llarg | Ample | Parcial |
|---|---|---|---|---|
| Segons plànols |  |  |  |  |
| Panell 4 | 1.000 | 1.500 | 0.900 | 1.350 |
| Subtotal: Subtotal |  |  |  | 1.350 |
| Total |  |  |  | 1.35 |

**E07443** u Base d'acer galvanitzat per a suport de 140 mm.
1 u × 164.2 = 164.20
Base d'acer galvanitzat per a suport de 140 mm., col·locada.

| Codi | Ut | Descripció | Rendiment | Preu | Import |
|---|---|---|---|---|---|
| O0102 | h | Oficial 1ª | 0.05 | 24.56 | 1.23 |
| O0110 | h | Peó | 0.09 | 20.41 | 1.84 |
| P14713 | u | Base d'acer galvanit. suport 140 mm. (material) | 1 | 151.87 | 151.87 |
| VGV | % | Despeses indirectes | 1.544 | 6 | 9.26 |
|  |  | Total |  |  | 164.2 |

| Amidament | Uts. | Parcial |
|---|---|---|
| Segons plànols | Unitats (Ut.) |  |
| Panell 4 | 1.000 |  |
| Subtotal: Subtotal |  |  |
| Total |  | 1 |

### 01.09.03 Sistemes de contenció
Import: 15245.44

**E0736** m Barrera de seguretat metàl·lica simple sense separador, tipus AS-BLB.H (C4) o similar, amb nivell de
352 m × 39.42 = 13875.84
Barrera de seguretat metàl·lica simple sense separador, tipus AS-BLB.H (C4) o similar, amb nivell de contenció N2, índex de severitat A, amplada de treball W4 i deflexió dinàmica 1,1 m, segons UNE-EN 1317-2, amb un perfil longitudinal de secció doble ona i pals de perfil ´´en C´´ tipus CPN C-120 d'1,4 m de longitud cada 4 m, inclòs enclavament en terres o formigó, soldadures, peça reflectora a dues cares cada 8 m, topall final si s'escau, material auxiliar, totalment col·locada en recta o corba de qualsevol radi.

| Codi | Ut | Descripció | Rendiment | Preu | Import |
|---|---|---|---|---|---|
| O0102 | h | Oficial 1ª | 0.09 | 24.56 | 2.21 |
| O0110 | h | Peó | 0.09 | 20.41 | 1.84 |
| O0101 | h | Cap de colla | 0.05 | 26.02 | 1.30 |
| P14140 | m | Barrera seguretat doble ona (material) | 1 | 20.66 | 20.66 |
| P1424 | u | Part proporc. mater. barreres (material) | 1 | 6.28 | 6.28 |
| VGZ | % | Despeses indirectes | 0.308 | 6 | 1.85 |
| M0253 | h | Màquina per a clavar muntants metàl·lics | 0.12 | 43.97 | 5.28 |
|  |  | Total |  |  | 39.42 |

| Amidament | Llarg | Parcial |
|---|---|---|
|  | 96.000 | 96.000 |
|  | 88.000 | 88.000 |
|  | 168.000 | 168.000 |
| Subtotal |  | 352.000 |
| Total |  | 352 |

**E07365** u Extrem de 12 m de barrera de seguretat metàl·lica
2 u × 493.96 = 987.92
Extrem de 12 m mínim de barrera de seguretat metàl·lica de qualsevol tipus, amb abatiment o encastament en talús del desmunt, galvanitzada en calent, incloent tanca de secció doble ona, pals cada 2 m, xapes de reforç, peça en angle, topall final, elements de fixació, peça reflectora a dues cares, inclòs enclavament i soldadures, totalment col·locat.

| Codi | Ut | Descripció | Rendiment | Preu | Import |
|---|---|---|---|---|---|
| O0101 | h | Cap de colla | 0.25 | 26.02 | 6.51 |
| O0110 | h | Peó | 1 | 20.41 | 20.41 |
| O0102 | h | Oficial 1ª | 1 | 24.56 | 24.56 |
| P14451 | u | Extrem de 12 metres (material) | 1 | 407 | 407.00 |
| P1424 | u | Part proporc. mater. barreres | 1 | 6.28 | 6.28 |
| VGZ | % | Despeses indirectes | 4.574 | 6 | 27.44 |
| M0253 | h | Màquina per a clavar muntants metàl·lics | 0.04 | 43.97 | 1.76 |
|  |  | Total |  |  | 493.96 |

**E07368** u Extrem de 4,32 m de barrera de seguretat metàl·lica
2 u × 190.84 = 381.68
Extrem de 4,32 m mínim de barrera de seguretat metàl·lica de qualsevol tipus, amb abatiment o encastament en talús del desmunt, galvanitzada en calent, incloent tanca de secció doble ona, pals cada 2 m, xapes de reforç, peça en angle, topall final, elements de fixació, peça reflectora a dues cares, inclòs enclavament i soldadures, totalment col·locat.

| Codi | Ut | Descripció | Rendiment | Preu | Import |
|---|---|---|---|---|---|
| O0110 | h | Peó | 0.7 | 20.41 | 14.29 |
| O0102 | h | Oficial 1ª | 0.7 | 24.56 | 17.19 |
| O0101 | h | Cap de colla | 0.18 | 26.02 | 4.68 |
| P1424 | u | Part proporc. mater. barreres | 1 | 6.28 | 6.28 |
| P14452 | u | Extrem de 4 metres (material) | 1 | 136.2 | 136.20 |
| VGZ | % | Despeses indirectes | 1.74 | 6 | 10.44 |
| M0253 | h | Màquina per a clavar muntants metàl·lics | 0.04 | 43.97 | 1.76 |
|  |  | Total |  |  | 190.84 |

## 01.11 MESURES CORRECTORES D'IMPACTE AMBIENTAL
Import: 11320.61

### 01.11.01 Tancament
Import: 438.9

**E1419B** m Tanca de 2 m amb base de formigó
110 m × 3.99 = 438.90
Tanca mòbil de 2,00 m d'alçada, d'acer galvanitzat, amb malla electrosoldada de 90x150 mm i de 4,5 i 3,5 mm de D, bastidor de 3,5x 2 m de tub de DN-40 mm, fixat a peus prefabricats de formigó, i amb el desmuntatge inclòs.

| Amidament | Llarg | Parcial |
|---|---|---|
| Casetes d'obra | 110.000 | 110.000 |
| Total |  | 110 |

### 01.11.02 Revegetació
Import: 3525.76

**E1143** m2 Hidrosembra projectada en 2 fases
134.3 m2 × 1.25 = 167.88
Hidrosembra projectada en dues fases amb espècies adaptades agroclimàticament a la zona, inclòs el subministrament de tots els components necessaris (aigua, llavors, estabilitzant, adobs, mulch) i regs d'arrelament; totalment acabada segons les característiques especificades al plec de condicions.

| Codi | Ut | Descripció | Rendiment | Preu | Import |
|---|---|---|---|---|---|
| M0213 | h | Camió cisterna de 8 m³ | 0.003 | 48 | 0.14 |
| O0110 | h | Peó | 0.02 | 20.41 | 0.41 |
| P1601 | m3 | Aigua | 0.04 | 0.65 | 0.03 |
| P1101 | U | Adob mineral d'anivellament lent (material) | 1 | 0.03 | 0.03 |
| P1120 | U | Bioactivador microbià (material) | 1 | 0.12 | 0.12 |
| P1123 | U | Mulch prot hidros fibra semi-cur (material) | 3 | 0.01 | 0.03 |
| P1505 | U | Barreja llavors herbàcies hidros (material) | 1 | 0.12 | 0.12 |
| P1126 | u | Altres conceptes | 1 | 0.29 | 0.29 |
| P1122 | U | Fixador sintètic base acrílica (material) | 1.2 | 0.07 | 0.08 |
|  |  | Total |  |  | 1.25 |

| Amidament | Uts. | Parcial |
|---|---|---|
| Segons amidaments auxiliars | Superfície (m2) |  |
| Desmunt | 82.100 |  |
| Terraplè | 52.200 |  |
| Total |  | 134.3 |

**E1139** u Plantació d'arbust o arbre petit format, mitjans mecànics
68 u × 18.59 = 1264.12
Plantació d'arbust o arbre de petit format, comprenent l'exavació del clot de 50x50x40 cm amb mitjans mecànics, aportació de terra vegetal, adob, plantació en el lloc determinat i primer reg.

| Codi | Ut | Descripció | Rendiment | Preu | Import |
|---|---|---|---|---|---|
| B05144 | kg | Adob mineral simple, sulfat amoni (material) | 1.1 | 0.12 | 0.13 |
| B05145 | m3 | Terra vegetal adobada, granel (material) | 0.125 | 26.59 | 3.32 |
| M0214 | h | Camió grua 12 tn | 0.1 | 42.07 | 4.21 |
| O0110 | h | Peó | 0.3 | 20.41 | 6.12 |
| O0102 | h | Oficial 1ª | 0.15 | 24.56 | 3.68 |
| P1601 | m3 | Aigua | 0.25 | 0.65 | 0.16 |
| VGZ | % | Despeses indirectes | 0.162 | 6 | 0.97 |
|  |  | Total |  |  | 18.59 |

| Amidament | Uts. | Llarg | Parcial |
|---|---|---|---|
| Desmunt | 82.100 | 0.500 | 41.050 |
| Terraplè | 52.200 | 0.500 | 26.100 |
| Arrodoniment | 0.850 |  | 0.850 |
| Total |  |  | 68 |

**E1105** m2 Estesa terra vegetal en talussos (material pròpia obra)
1635.75 m2 × 1.28 = 2093.76
Estesa de terra vegetal en talús amb material de la pròpia obra, inclòs càrrega i transport.

| Codi | Ut | Descripció | Rendiment | Preu | Import |
|---|---|---|---|---|---|
| M0212B | h | Camió de trabuc 16 m³ | 0.006 | 45.4 | 0.27 |
| M0208 | h | Motoanivelladora | 0.003 | 73.35 | 0.22 |
| M0205 | h | Pala carregadora sobre orugues | 0.003 | 73.35 | 0.22 |
| M0204 | h | Pala carregadora pneumàtics | 0.003 | 58.27 | 0.17 |
| O0101 | h | Cap de colla | 0.003 | 26.02 | 0.08 |
| O0110 | h | Peó | 0.012 | 20.41 | 0.24 |
| VGZ | % | Despeses indirectes | 0.013 | 6 | 0.08 |
|  |  | Total |  |  | 1.28 |

| Amidament | Uts. | Parcial |
|---|---|---|
| Segons amidaments auxiliars | Superfície (m2) |  |
| Desmunt | 82.100 |  |
| Terraplè | 52.200 |  |
| Altres | 1501.450 |  |
| Total |  | 1635.75 |

### 01.11.03 Restitució d'ocupacions temporals
Import: 4355.95

**E1148N** m3 Llaurat de terreny compacte a una profunditat de 0,3 m
21779.76 m3 × 0.2 = 4355.95
Llaurat de terreny compacte a una profunditat de 0,3 m, amb tractor sobre pneumàtics de 25,7 a 39,7 kW (35 a 54 CV) i equip de cultiu d'una amplada de treball de 1,2 a 1,79 m , per a un pendent inferior al 12%

| Amidament | Uts. | Parcial |
|---|---|---|
| Zona d'ocupacions temporals | 21779.760 | 21779.760 |
| Total |  | 21779.76 |

### 01.11.04 Seguiment faunístic
Import: 3000

**E9935** pa Vigilància ambiental de les obres
1 pa × 3000 = 3000.00
Partida alçada d'abonament íntegre per a la Vigilància ambiental de les obres en zona de protecció ambiental (PN, PEIN, Xarxa Natura 2000) i segons indicacions del DMAH de la Generalitat, inclou el seguiment de les mesures preventives i correctores descrites al document ambiental i annexos, realització de l'avaluació i proposta de noves mesures si s'escau i en el cas de detectar-se noves afectacions ambientals, inclòs acta de repalntejament, informes mensuals del seguiment i informe mediambiental final d'obra i i totes les operacions necessàries resultants de la vigilància ambiental.

## 01.12 GESTIÓ DE RESIDUS
Import: 1797.37

### 01.12.01 Classificació de residus
Import: 732.15

**E1551** u Acondicionament de la zona de residus
1 u × 190 = 190.00
Acondicionament del terreny per la implementació dels residus, inclou l'excavació i reperfilat de la superfície del terreny per col·locar posteriorment els diferents contenidors, zones d'apilament i aïllament, i la seva posterior retirada per deixar la zona en un correcte estat.

**E1552** m3 Classificació a peu d'obra de residus
27.271 m3 × 19.88 = 542.15
Classificació a preu d'obra de residus de la construcció o demolició en residus inerts, no especials i especials, amb mitjans manuals o mecànics.

| Amidament | Uts. | Parcial |
|---|---|---|
| Segons EGRCD | Volum (m3) |  |
| Fusta | 7.218 |  |
| Paper i cartró | 0.419 |  |
| Ceràmica | 1.429 |  |
| Vidre | 0.001 |  |
| Formigó | 5.229 |  |
| Plàstic | 12.091 |  |
| Metall | 0.316 |  |
| Especials | 0.568 |  |
| Subtotal: Subtotal |  |  |
| Total |  | 27.271 |

### 01.12.02 Transport de residus
Import: 820.91

**E1562** m3 Càrrega i transport residus inerts o no especials barrejats, contenidor 9 m3
14.296 m3 × 23.11 = 330.38
Càrrega amb mitjans manuals o mecànics i transport de residus inerts o no especials a instal·lació autoritzada de gestió de residus, amb contenidor de 5 m3 de capacitat, inclòs el seu subministrament.

| Amidament | Uts. | Parcial |
|---|---|---|
| Segons EGRCD | Volum (m3) |  |
| Fusta | 7.218 |  |
| Paper i cartró | 0.419 |  |
| Ceràmica | 1.429 |  |
| Vidre | 0.001 |  |
| Formigó | 5.229 |  |
| Subtotal: Subtotal |  |  |
| Total |  | 14.296 |

**E1563** m3 Càrrega i transport residus (ferralla i plàstic), contenidor 1 m3
12.407 m3 × 32.99 = 409.31
Càrrega amb mitjans manuals o mecànics i transport de residus de plàstic i/o ferralla a instal·lació autoritzada de gestió de residus, amb contenidor d'1 m3 de capacitat, inclòs el seu subministrament.

| Amidament | Uts. | Parcial |
|---|---|---|
| Segons EGRCD | Volum (m3) |  |
| Plàstic | 12.091 |  |
| Metall | 0.316 |  |
| Subtotal: Subtotal |  |  |
| Total |  | 12.407 |

**E1564** m3 Càrrega i transport residus especials, bidó 200 l
.568 m3 × 143 = 81.22
Càrrega amb mitjans manuals o mecànics i transport de residus especials a instal·lació autoritzada de gestió de residus, amb bidó de plàstic de 200 l de capacitat, inclòs el seu subministrament.

| Amidament | Uts. | Parcial |
|---|---|---|
| Segons EGRCD | Volum (m3) |  |
|  | 0.568 |  |
| Subtotal: Subtotal |  |  |
| Total |  | .568 |

### 01.12.03 Deposició de residus
Import: 244.31

**E1571** m3 Disposició controlada residus inerts o no especials barrejats
7.078 m3 × 5.9 = 41.76
Disposició controlada a centre de reciclatge de residus inerts o no especials barrejats, procedents de construcció o demolició.

| Amidament | Uts. | Parcial |
|---|---|---|
| Segons EGRCD | Volum (m3) |  |
| Paper i cartró | 0.419 |  |
| Ceràmica | 1.429 |  |
| Vidre | 0.001 |  |
| Formigó | 5.229 |  |
| Subtotal: Subtotal |  |  |
| Total |  | 7.078 |

**E1572** m3 Disposició controlada residus de metalls no especials barrejats
.316 m3 × 13.25 = 4.19
Disposició controlada a centre de reciclatge de residus de metalls no especials barrejats, procedents de construcció o demolició.

| Amidament | Uts. | Parcial |
|---|---|---|
| Segons EGRCD | Volum (m3) |  |
| Metall | 0.316 |  |
| Subtotal: Subtotal |  |  |
| Total |  | .316 |

**E1573** m3 Disposició controlada residus de plàstics no especials
12.091 m3 × 8.2 = 99.15
Disposició controlada a centre de reciclatge de residus de plàstics no especials, procedents de construcció o demolició.

| Amidament | Uts. | Parcial |
|---|---|---|
| Segons EGRCD | Volum (m3) |  |
| Plàstic | 12.091 |  |
| Subtotal: Subtotal |  |  |
| Total |  | 12.091 |

**E1574** m3 Disposició controlada residus de fusta no especials
7.218 m3 × 7.35 = 53.05
Disposició controlada a centre de reciclatge de residus de fusta no especials, procedents de construcció o demolició.

| Amidament | Uts. | Parcial |
|---|---|---|
| Segons EGRCD | Volum (m3) |  |
| Fusta | 7.218 |  |
| Subtotal: Subtotal |  |  |
| Total |  | 7.218 |

**E1575** m3 Disposició controlada residus especials barrejats
.568 m3 × 81.26 = 46.16
Disposició controlada a centre de selecció i transferència de residus especials barrejats, procedents de construcció o demolició.

| Amidament | Uts. | Parcial |
|---|---|---|
| Segons EGRCD | Volum (m3) |  |
|  | 0.568 |  |
| Subtotal: Subtotal |  |  |
| Total |  | .568 |

## 01.13 SEGURETAT I SALUT
Import: 10209.92

**XPA000SS** pa Partida alçada a justificar per a la Seguretat i Salut a l'obra
1 pa × 10209.92 = 10209.92
Partida alçada a justificar per a la Seguretat i Salut a l'obra, en base a l'Estudi de Seguretat i Salut inclòs a l'Annex 10 del present Projecte constructiu.

## 01.14 PARTIDES ALÇADES
Import: 22000

**E1600** pa Partida alçada a justificar per a obres no previstes al projecte i imprescindibles d’executar
1 pa × 7000 = 7000.00
Partida alçada a justificar per a obres no previstes al projecte i imprescindibles d’executar durant el termini de les obres.

**E1620** pa Cobrament íntegre seguretat viària, senyalització i desv provisionals
1 pa × 15000 = 15000.00
Partida alçada de cobrament íntegre per a la seguretat viària, senyalització, abalisament i desviaments provisionals durant l'execució de les obres, segons indicació de la Direcció de l'Obra.

## TMA Classificacions Mediambient

### ZZ Selectiva LER

### ZR Selectiva RD 105/2008

### ZC Selectiva Bàsica

| Codi | Ut | Descripció | Preu |
|---|---|---|---|
| %U16151 | % | Part proporcional accessoris | 0 |

## Preus auxiliars

**E0108** m3 Morter de ciment elaborat a l'obra
Preu: 54.62

| Codi | Ut | Descripció | Rendiment | Preu | Import |
|---|---|---|---|---|---|
| M0218 | h | Formigonera 250 litres i 5 HP (maquinària) | 0.7 | 7.48 | 5.24 |
| O0110 | h | Peó | 1 | 20.41 | 20.41 |
| P1601 | m3 | Aigua | 0.2 | 0.65 | 0.13 |
| P0301 | m3 | Sorra per a formigons i morters (material) | 0.67 | 22.15 | 14.84 |
| P0401 | kg | Ciment pòrtland P-350 (material) | 200 | 0.07 | 14.00 |
|  |  | Total |  |  | 54.62 |

**E05176** kg Acer especial B-500S de límit elàstic 500 N/mm2 en barres corrugades
Preu: 1.23
Subministrament d'acer B 500 S de límit elàstic 500 n/mm2 en barres corrugades, inclòs muntatge, distanciadors i col·locació.

| Codi | Ut | Descripció | Rendiment | Preu | Import |
|---|---|---|---|---|---|
| M0246 | h | Màquina de doblegar rodó d'acer | 0.003 | 3 | 0.01 |
| M0245 | h | Cisalla elèctrica | 0.003 | 3.73 | 0.01 |
| O0101 | h | Cap de colla | 0.001 | 26.02 | 0.03 |
| O0102 | h | Oficial 1ª | 0.004 | 24.56 | 0.10 |
| O0110 | h | Peó | 0.004 | 20.41 | 0.08 |
| P0602 | kg | Filferro recuit | 0.008 | 1.57 | 0.01 |
| P0607 | kg | Acer corrugat B500S en barres | 1 | 0.92 | 0.92 |
| %16130 | % | Despeses indirectes | 6 % | 1.16 | 0.07 |
|  |  | Total |  |  | 1.23 |

## Recursos

**M0214** h Camió grua 12 tn
Camió grua

**M0358** h Motoserra 80 cm³
Motoserra

**M0212B** h Camió de trabuc 16 m³
Camió de trabuc de 20 t

**P1613** u Cànon d'abocador
Canon d'abocador

**M0207** h Retroexcavadora 100 hp
Retroexcavadora

**M0204** h Pala carregadora pneumàtics
Pala carregadora neumàtics

**P1615** u Condicionament de l'abocador
Acondiciament de l'abocador

**M0208** h Motoanivelladora
Motonivelladora

**M0213** h Camió cisterna de 8 m³
Camió cisterna de 8 m3

**P03061** m3 Tot-u artificial SE>35 NP ZA20 ZA32
Tot-u artificial

**M0237** h Piconadora de pneumàtics 15 tn
Piconadora de pneumàtics 15 t

**P0412** kg Emulsió bituminosa tipus C50BF4 IMP
Emulsió catiònica tipus ECI

**P0406** kg Emulsió bituminosa termoadherent C60B3 TER
Emulsió termoadherent catiònica tipus ECR-1d

**P0508** m3 Formigó HM-20-P-12-I-AI, posat a l'obra en revest. cunetes
Formigó HM-20 posat a l'obra en revest. cunetes

**P0604** kg Claus d'acer zincats
Claus d'acer

**P0607** kg Acer corrugat B500S en barres
Acer corrugat B-500s en barres

**P1107N** m Tub formigó DN 80 cm
Tub formigó diàmetre 80 cm.

**P1242** m Tub de pp DN400 mm., SN 8 kN/m2
Tub de pp d 400 mm., SN 8 kN/m2

**M0211** h Camió grua 12 tn
Camió grua

**P1439** m Suport acer galv. 100x50x3 mm
Suport acer galv. 100x50x3mm

**P14730** m Pal alumini diàmetre 114 mm. MD
Pal alumini diàmetre 114 o 140 mm. ME

**P14732** m Pal alumini diàmetre 140 mm. MF
Pal alumini 140 mm. diàmetre

**B05144** kg Adob mineral simple, sulfat amoni
Adob mineral solid de fons simple, sulfat amonic 21% gr

**B05145** m3 Terra vegetal adobada, granel
Terra vegetal adobada, a granel

**M0218** h Formigonera 250 litres i 5 HP
Formigonera de 250 l

**P0301** m3 Sorra per a formigons i morters
Sorra per a formigons i mort.
